# Moble base per a lavabo

- Propietat de l'arxiu: CYPE INGENIEROS, S.A.
- Format: FIEBDC-3/2002
- Divisa: EUR
- Costos indirectes: 3.00 %
- IVA: 21.00 %

## S Senyalització i equipament

### SM Banys

#### SMN Mobles

**SMN010** U Moble base per a lavabo.
Moble de bany (mòdul base), per lavabo de sobremoble, amb acabat lacat brillant blanc, de 800 mm d'amplada. Inclús elements de fixació. Totalment muntat.
Inclou: Replanteig de l'emplaçament i marcat dels punts de fixació. Muntatge del moble.
Criteri d'amidament de projecte: Nombre d'unitats previstes, segons documentació gràfica de Projecte.
Criteri de mesura d'obra: Es mesurarà el nombre d'unitats realment col·locades segons especificacions de Projecte.

| Codi | Ut | Descripció | Rendiment | Preu | Import |
|---|---|---|---|---|---|
| mt31mss010h | U | Moble de bany (mòdul base), per lavabo de sobremoble, amb acabat lacat brillant blanc, de 800 mm d'amplada. (material) | 1.000 | 479.36 | 479.36 |
| op00ato010 |  | Tornavís. | 1.000 | 0.00 | 0.00 |
| mo011 | h | Oficial 1ª muntador. (mà d'obra) | 0.735 | 29.34 | 21.56 |
| mo080 | h | Ajudant muntador. (mà d'obra) | 0.735 | 25.28 | 18.58 |
| % | % | Costos directes complementaris | 2 % | 519.50 | 10.39 |
|  |  | Costos directes |  |  | 529.89 |
