# Vàter de paret

- Propietat de l'arxiu: CYPE INGENIEROS, S.A.
- Format: FIEBDC-3/2002
- Divisa: EUR
- Costos indirectes: 3.00 %
- IVA: 21.00 %

## S Senyalització i equipament

### SP Aparells sanitaris adaptats i ajudes tècniques

#### SPI Vàters

**SPI020** U Vàter de paret.
Inodor suspès, de porcellana sanitària, acabat termoesmaltat, color blanc, de 355x700x340 mm, amb vora de descàrrega, amb seient i tapa de vàter, de Duroplast, color blanc. Inclús elements de fixació i silicona per a segellat de junts.
Inclou: Replanteig. Col·locació i fixació de l'aparell. Muntatge del desguàs. Connexió a la xarxa d'evacuació. Connexió a la xarxa d'aigua freda. Comprovació del seu correcte funcionament. Segellat de junts.
Criteri d'amidament de projecte: Nombre d'unitats previstes, segons documentació gràfica de Projecte.
Criteri de mesura d'obra: Es mesurarà el nombre d'unitats realment col·locades segons especificacions de Projecte.

| Codi | Ut | Descripció | Rendiment | Preu | Import |
|---|---|---|---|---|---|
| mt30sfg110a | U | Inodor suspès, de porcellana sanitària, acabat termoesmaltat, color blanc, de 355x700x340 mm, amb vora de descàrrega, segons UNE-EN 997, amb elements de fixació. (material) | 1.000 | 293.04 | 293.04 |
| mt30sfg111a | U | Seient i tapa de vàter, de Duroplast, color blanc. (material) | 1.000 | 105.92 | 105.92 |
| mt30www005 | U | Cartutx de 300 ml de silicona àcida monocomponent, fungicida, per a segellat de junts en ambients humits. (material) | 0.012 | 7.50 | 0.09 |
| op00ato010 |  | Tornavís. | 1.000 | 0.00 | 0.00 |
| op00mar010 |  | Martell. | 1.000 | 0.00 | 0.00 |
| op00tal010 |  | Trepant. | 1.000 | 0.00 | 0.00 |
| mo008 | h | Oficial 1ª lampista. (mà d'obra) | 2.036 | 29.34 | 59.74 |
| % | % | Costos directes complementaris | 2 % | 458.79 | 9.18 |
|  |  | Costos directes |  |  | 467.97 |
