# Banc de fusta per a vestuari

- Propietat de l'arxiu: CYPE INGENIEROS, S.A.
- Format: FIEBDC-3/2002
- Divisa: EUR
- Costos indirectes: 3.00 %
- IVA: 21.00 %

## S Senyalització i equipament

### SV Vestuaris

#### SVB Bancs

**SVB010** U Banc de fusta per a vestuari.
Banc per a vestuari amb respatller, penja-robes, altell i sabater, de 1000 mm de longitud, 380 mm de profunditat i 1810 mm d'altura, format per seient de tres taules, respatller d'una taula, penja-robes d'una taula amb tres penjadors metàl·lics, altell d'una taula i sabater de dos taules, de fusta envernissada de pi de Flandes, de 90x20 mm de secció, fixats a una estructura tubular d'acer, de 35x35 mm de secció, pintada amb resina d'epoxi/polièster color blanc. Inclús accessoris de muntatge i elements d'ancoratge a parament vertical. Totalment muntat.
Inclou: Replanteig. Muntatge, col·locació i fixació del banc.
Criteri d'amidament de projecte: Nombre d'unitats previstes, segons documentació gràfica de Projecte.
Criteri de mesura d'obra: Es mesurarà el nombre d'unitats realment col·locades segons especificacions de Projecte.

| Codi | Ut | Descripció | Rendiment | Preu | Import |
|---|---|---|---|---|---|
| mt45bvg060a | U | Banc per a vestuari amb respatller, penja-robes, altell i sabater, de 1000 mm de longitud, 380 mm de profunditat i 1810 mm d'altura, format per seient de tres taules, respatller d'una taula, penja-robes d'una taula amb tres penjadors metàl·lics, altell d'una taula i sabater de dos taules, de fusta envernissada de pi de Flandes, de 90x20 mm de secció, fixats a una estructura tubular d'acer, de 35x35 mm de secció, pintada amb resina d'epoxi/polièster color blanc, inclús accessoris de muntatge i elements d'ancoratge a parament vertical. (material) | 1.000 | 146.00 | 146.00 |
| op00ato010 |  | Tornavís. | 1.000 | 0.00 | 0.00 |
| op00tal010 |  | Trepant. | 1.000 | 0.00 | 0.00 |
| mo011 | h | Oficial 1ª muntador. (mà d'obra) | 0.272 | 29.34 | 7.98 |
| mo080 | h | Ajudant muntador. (mà d'obra) | 0.272 | 25.28 | 6.88 |
| % | % | Costos directes complementaris | 2 % | 160.86 | 3.22 |
|  |  | Costos directes |  |  | 164.08 |
