# Agrupació de bústies

- Propietat de l'arxiu: CYPE INGENIEROS, S.A.
- Format: FIEBDC-3/2002
- Divisa: EUR
- Costos indirectes: 3.00 %
- IVA: 21.00 %

## S Senyalització i equipament

### SZ Zones comuns

#### SZB Entrades

**SZB010** U Agrupació de bústies.
Agrupació de bústies disposades a l'interior, encastats en parament vertical amb tapajuntes perimetral, formada per 4 bústies en total, sent cada un d'ells una bústia interior metàl·lica, tipus horitzontal amb obertura lateral, de 245x250x124 mm, cos de xapa d'acer color negre i porta de xapa d'acer color negre, agrupats en 2 files i 2 columnes. Inclús cargols de fixació i d'unió, targeter, pany i claus.
Inclou: Replanteig mitjançant plantilla. Fixació en parament mitjançant elements d'ancoratge. Col·locació de bústies i complements. Segellat de junts.
Criteri d'amidament de projecte: Nombre d'unitats previstes, segons documentació gràfica de Projecte.
Criteri de mesura d'obra: Es mesurarà el nombre d'unitats realment col·locades segons especificacions de Projecte.

| Codi | Ut | Descripció | Rendiment | Preu | Import |
|---|---|---|---|---|---|
| mt45btv080m | U | Bústia interior metàl·lica, tipus horitzontal amb obertura lateral, de 245x250x124 mm, cos de xapa d'acer color negre i porta de xapa d'acer color negre, amb cargols de fixació i d'unió, targeter, pany i claus. (material) | 4.000 | 16.01 | 64.04 |
| mt45btv006a | m | Tapajunts d'alumini, acabat natural, per a agrupació de bústies. (material) | 1.476 | 27.16 | 40.09 |
| op00ato010 |  | Tornavís. | 1.000 | 0.00 | 0.00 |
| mo011 | h | Oficial 1ª muntador. (mà d'obra) | 0.511 | 29.34 | 14.99 |
| mo080 | h | Ajudant muntador. (mà d'obra) | 0.511 | 25.28 | 12.92 |
| % | % | Costos directes complementaris | 2 % | 132.04 | 2.64 |
|  |  | Costos directes |  |  | 134.68 |
