# Canaleta de drenatge de PVC

- Propietat de l'arxiu: CYPE INGENIEROS, S.A.
- Format: FIEBDC-3/2002
- Divisa: EUR
- Costos indirectes: 3.00 %
- IVA: 21.00 %

## U Urbanització interior de la parcel·la

### UA Clavegueram

#### UAI Buneres i embornals urbans

**UAI012** m Canaleta de drenatge de PVC.
Canaleta prefabricada de PVC, de 500 mm de longitud, 130 mm d'amplada i 64 mm d'altura amb reixeta de garatge de ferro colat, classe C-250 segons UNE-EN 1433 i UNE-EN 124, de 500 mm de longitud i 130 mm d'amplada, sobre solera de formigó en massa HM-25/B/20/X0 de 15 cm de gruix. Inclús peces especials i sifó en línia registrable.
Criteri de valoració econòmica: El preu no inclou l'excavació ni el replé del extradós.
Inclou: Replanteig del recorregut de la canaleta de drenatge. Abocat i compactació del formigó en formació de solera. Col·locació de la canaleta de drenatge sobre la base de formigó. Muntatge dels accessoris en la canaleta de drenatge. Execució de forats pel connexionat de la canonada a la canaleta de drenatge. Acoblament i rejuntat de la canonada a la canaleta de drenatge. Col·locació del sifó en línia. Comprovació del seu correcte funcionament.
Criteri d'amidament de projecte: Longitud mesurada en projecció horitzontal, segons documentació gràfica de Projecte.
Criteri de mesura d'obra: Es mesurarà en projecció horitzontal, la longitud realment executada segons especificacions de Projecte.

| Codi | Ut | Descripció | Rendiment | Preu | Import |
|---|---|---|---|---|---|
| mt10hmf010tOb | m³ | Formigó HM-25/B/20/X0, fabricat en central. (material) | 0.084 | 88.00 | 7.39 |
| mt11cng010a | U | Canaleta prefabricada de PVC, de 500 mm de longitud, 130 mm d'amplada i 64 mm d'altura, segons UNE-EN 1433 i UNE-EN 124, inclús peces especials. (material) | 2.000 | 18.10 | 36.20 |
| mt11var120b | U | Sifó en línia de PVC, color gris, registrable, amb unió mascle/femella, de 110 mm de diàmetre. (material) | 1.000 | 44.97 | 44.97 |
| mt11cng020h | U | Reixeta de garatge de ferro colat, classe C-250 segons UNE-EN 1433 i UNE-EN 124, de 500 mm de longitud i 130 mm d'amplada. (material) | 2.000 | 32.20 | 64.40 |
| au00auh020 |  | Canaleta per a abocament del formigó. | 1.000 | 0.00 | 0.00 |
| au00auh040 |  | Vibrador de formigó, elèctric. | 1.000 | 0.00 | 0.00 |
| mo041 | h | Oficial 1ª construcció d'obra civil. (mà d'obra) | 0.453 | 28.42 | 12.87 |
| mo087 | h | Ajudant construcció d'obra civil. (mà d'obra) | 0.226 | 25.28 | 5.71 |
| % | % | Costos directes complementaris | 2 % | 171.54 | 3.43 |
|  |  | Costos directes |  |  | 174.97 |
