# Equipament

- Propietat de l'arxiu: CYPE INGENIEROS, S.A.
- Format: FIEBDC-3/2002
- Divisa: EUR
- Costos indirectes: 3.00 %
- IVA: 21.00 %

## U Urbanització interior de la parcel·la

### UD Pistes esportives

#### UDE Equipaments

**UDE010** U Equipament.
Equipament esportiu per pista de frontó, format per línia de falta formada per platina metàl·lica i accessoris reglamentaris, segons normativa federativa.
Inclou: Replanteig. Col·locació de l'equipament.
Criteri d'amidament de projecte: Nombre d'unitats previstes, segons documentació gràfica de Projecte.
Criteri de mesura d'obra: Es mesurarà el nombre d'unitats realment executades segons especificacions de Projecte.

| Codi | Ut | Descripció | Rendiment | Preu | Import |
|---|---|---|---|---|---|
| mt47ede010c | U | Equipament esportiu per pista de frontó, compost de línia de falta amb platina metàl·lica i accessoris reglamentaris, segons normativa federativa. (material) | 1.000 | 156.26 | 156.26 |
| mo041 | h | Oficial 1ª construcció d'obra civil. (mà d'obra) | 1.318 | 28.42 | 37.46 |
| mo087 | h | Ajudant construcció d'obra civil. (mà d'obra) | 1.318 | 25.28 | 33.32 |
| % | % | Costos directes complementaris | 2 % | 227.04 | 4.54 |
|  |  | Costos directes |  |  | 231.58 |
