# Marcat de pistes sobre paviment de resines sintètiques

- Propietat de l'arxiu: CYPE INGENIEROS, S.A.
- Format: FIEBDC-3/2002
- Divisa: EUR
- Costos indirectes: 3.00 %
- IVA: 21.00 %

## U Urbanització interior de la parcel·la

### UD Pistes esportives

#### UDR Paviments de resines sintètiques

**UDR020** U Marcat de pistes sobre paviment de resines sintètiques.
Marcat i senyalització de pista de voleibol, sobre paviment de resines sintètiques, amb línies de 5 cm d'ample, contínues o discontínues, en color a elegir, mitjançant aplicació de pintura acrílica mat via aigua, color a escollir, densitat 1,3 g/m³, viscositat > 20 poises, segons normes federatives.
Inclou: Preparació de la superfície. Execució del marcat.
Criteri d'amidament de projecte: Nombre d'unitats previstes, segons documentació gràfica de Projecte.
Criteri de mesura d'obra: Es mesurarà el nombre d'unitats realment executades segons especificacions de Projecte.

| Codi | Ut | Descripció | Rendiment | Preu | Import |
|---|---|---|---|---|---|
| mt27pij040 | kg | Pintura acrílica mat via aigua, color a escollir, densitat 1,3 g/m³, viscositat > 20 poises. (material) | 10.000 | 10.92 | 109.20 |
| mt47mpi030 | U | Rotllo de cinta adhesiva. (material) | 20.000 | 2.40 | 48.00 |
| mo038 | h | Oficial 1ª pintor. (mà d'obra) | 7.310 | 28.42 | 207.75 |
| mo076 | h | Ajudant pintor. (mà d'obra) | 7.310 | 25.28 | 184.80 |
| % | % | Costos directes complementaris | 2 % | 549.75 | 11.00 |
|  |  | Costos directes |  |  | 560.75 |
