# Fornícula prefabricada de formigó

- Propietat de l'arxiu: CYPE INGENIEROS, S.A.
- Format: FIEBDC-3/2002
- Divisa: EUR
- Costos indirectes: 3.00 %
- IVA: 21.00 %

## U Urbanització interior de la parcel·la

### UH Obra civil complementària

#### UHP Fornícules prefabricades

**UHP010** U Fornícula prefabricada de formigó.
Fornícula prefabricada de formigó, per a allotjament de comptador de gas, de 760x250x1750 mm de dimensions exteriors, formada per ciment, àrid, fibres d'acer i polipropilè, amb base de 840x500x500 mm de dimensions exteriors. Totalment muntada.
Inclou: Preparació de la superfície de recolzament. Replanteig. Hissat i presentació de la fornícula mitjançant grua. Col·locació, aplomat i anivellació. Rejuntat i neteja. Muntatge i desmuntatge d'estintolaments complementaris.
Criteri d'amidament de projecte: Nombre d'unitats previstes, segons documentació gràfica de Projecte.
Criteri de mesura d'obra: Es mesurarà el nombre d'unitats realment executades segons especificacions de Projecte.

| Codi | Ut | Descripció | Rendiment | Preu | Import |
|---|---|---|---|---|---|
| mt47hph010D | U | Fornícula prefabricada de formigó, per a allotjament de comptador de gas, de 760x250x1750 mm de dimensions exteriors, formada per ciment, àrid, fibres d'acer i polipropilè, amb base de 840x500x500 mm de dimensions exteriors. (material) | 1.000 | 295.00 | 295.00 |
| mq07gte010c | h | Grua autopropulsada de braç telescòpic amb una capacitat d'elevació de 30 t i 27 m d'altura màxima de treball. (maquinària) | 0.580 | 75.04 | 43.52 |
| mo041 | h | Oficial 1ª construcció d'obra civil. (mà d'obra) | 0.417 | 29.67 | 12.37 |
| mo087 | h | Ajudant construcció d'obra civil. (mà d'obra) | 0.417 | 26.39 | 11.00 |
| % | % | Costos directes complementaris | 2 % | 361.89 | 7.24 |
|  |  | Costos directes |  |  | 369.13 |
