# Llum de led

- Propietat de l'arxiu: CYPE INGENIEROS, S.A.
- Format: FIEBDC-3/2002
- Divisa: EUR
- Costos indirectes: 3.00 %
- IVA: 21.00 %

## U Urbanització interior de la parcel·la

### UI Il·luminació exterior

#### UIL LLums

**UIL010** U Llum de led
Llum de led, de 8 W, amb casquet E27, classe d'eficiència energètica A+, factor de potència major de 0,90, de 60 mm de diàmetre i 123 mm d'altura, feix de llum 360°, amb LED SMD LM561B, temperatura de color 3000 K, índex de reproducció cromàtica major de 80, flux lluminós 838 lúmens, grau de protecció IP64.
Inclou: Replanteig. Col·locació. Comprovació del seu correcte funcionament.
Criteri d'amidament de projecte: Nombre d'unitats previstes, segons documentació gràfica de Projecte.
Criteri de mesura d'obra: Es mesurarà el nombre d'unitats realment executades segons especificacions de Projecte.

| Codi | Ut | Descripció | Rendiment | Preu | Import |
|---|---|---|---|---|---|
| mt34ena560aa | U | Llum de led, de 8 W, amb casquet E27, classe d'eficiència energètica A+, factor de potència major de 0,90, de 60 mm de diàmetre i 123 mm d'altura, feix de llum 360°, amb LED SMD LM561B, temperatura de color 3000 K, índex de reproducció cromàtica major de 80, flux lluminós 838 lúmens, grau de protecció IP64. (material) | 1.000 | 24.87 | 24.87 |
| mq07cce010a | h | Camió amb cistell elevador de braç articulat de 16 m d'altura màxima de treball i 260 kg de càrrega màxima. (maquinària) | 0.464 | 21.26 | 9.86 |
| mo003 | h | Oficial 1ª electricista. (mà d'obra) | 0.515 | 29.34 | 15.11 |
| mo102 | h | Ajudant electricista. (mà d'obra) | 0.515 | 25.25 | 13.00 |
| % | % | Costos directes complementaris | 2 % | 62.84 | 1.26 |
|  |  | Costos directes |  |  | 64.10 |
