# Reg

- Propietat de l'arxiu: CYPE INGENIEROS, S.A.
- Format: FIEBDC-3/2002
- Divisa: EUR
- Costos indirectes: 3.00 %
- IVA: 21.00 %

## U Urbanització interior de la parcel·la

### UJ Jardineria

#### UJA Condicionament del terreny

**UJA070** m² Reg.
Reg amb mitjans manuals, mitjançant, mànega connectada a boca de reg, amb un rendiment de 5 l/m², procurant un repartiment uniforme.
Inclou: Humectació del terreny.
Criteri d'amidament de projecte: Superfície mesurada en projecció horitzontal, segons documentació gràfica de Projecte.
Criteri de mesura d'obra: Es mesurarà, en projecció horitzontal, la superfície realment executada segons especificacions de Projecte.

| Codi | Ut | Descripció | Rendiment | Preu | Import |
|---|---|---|---|---|---|
| mt08aaa010a | m³ | Aigua. (material) | 0.005 | 1.50 | 0.01 |
| mo115 | h | Peó jardiner. (mà d'obra) | 0.005 | 23.81 | 0.12 |
| % | % | Costos directes complementaris | 2 % | 0.13 | 0.00 |
|  |  | Costos directes |  |  | 0.13 |
