# Plantació d'arbre

- Propietat de l'arxiu: CYPE INGENIEROS, S.A.
- Format: FIEBDC-3/2002
- Divisa: EUR
- Costos indirectes: 3.00 %
- IVA: 21.00 %

## U Urbanització interior de la parcel·la

### UJ Jardineria

#### UJP Subministrament i plantació d'espècies

**UJP010** U Plantació d'arbre.
Plantació de Ficus rubiginós (Ficus rubiginosa) de 14 a 16 cm de perímetre de tronc a 1 m del terra, en clot de 60x60x60 cm realitzat amb mitjans mecànics; subministrament en contenidor. Inclús terra vegetal garbellada i substrats vegetals fertilitzats.
Inclou: Laboreig i preparació del terreny amb mitjans mecànics. Abonat del terreny. Plantació. Col·locació de tutor. Primer reg.
Criteri d'amidament de projecte: Nombre d'unitats previstes, segons documentació gràfica de Projecte.
Criteri de mesura d'obra: Es mesurarà el nombre d'unitats realment executades segons especificacions de Projecte.

| Codi | Ut | Descripció | Rendiment | Preu | Import |
|---|---|---|---|---|---|
| mt48eap010d | U | Ficus rubiginós (Ficus rubiginosa) de 14 a 16 cm de perímetre de tronc a 1 m del terra; subministrament en contenidor de 50 litres, D=50 cm. (material) | 1.000 | 97.50 | 97.50 |
| mt48tie030a | m³ | Terra vegetal garbellada, subministrada a granel. (material) | 0.100 | 23.70 | 2.37 |
| mt48tie020 | kg | Adob mineral complex NPK 15-15-15. (material) | 0.010 | 0.83 | 0.01 |
| mt08aaa010a | m³ | Aigua. (material) | 0.040 | 1.50 | 0.06 |
| mq01exn020a | h | Retroexcavadora hidràulica sobre pneumàtics, de 105 kW. (maquinària) | 0.058 | 51.91 | 3.01 |
| mq04dua020b | h | Dúmper de descàrrega frontal de 2 t de càrrega útil. (maquinària) | 0.058 | 10.38 | 0.60 |
| mo040 | h | Oficial 1ª jardiner. (mà d'obra) | 0.199 | 29.67 | 5.90 |
| mo115 | h | Peó jardiner. (mà d'obra) | 0.398 | 24.86 | 9.89 |
| % | % | Costos directes complementaris | 2 % | 119.34 | 2.39 |
|  |  | Costos directes |  |  | 121.73 |
