# Tancament natural

- Propietat de l'arxiu: CYPE INGENIEROS, S.A.
- Format: FIEBDC-3/2002
- Divisa: EUR
- Costos indirectes: 3.00 %
- IVA: 21.00 %

## U Urbanització interior de la parcel·la

### UJ Jardineria

#### UJV Tancat i ocultació

**UJV020** m² Tancament natural.
Tancament de bruc natural, qualitat extra, de 200 cm d'altura, teixit amb filferro galvanitzat, subjecte amb filferro galvanitzat sobre un suport existent.
Inclou: Col·locació del tancament natural i subjecció amb filferro galvanitzat.
Criteri d'amidament de projecte: Superfície mesurada segons documentació gràfica de Projecte.
Criteri de mesura d'obra: Es mesurarà la superfície realment executada segons especificacions de Projecte.

| Codi | Ut | Descripció | Rendiment | Preu | Import |
|---|---|---|---|---|---|
| mt48cnj010i | m² | Bruc natural, qualitat extra, de 200 cm d'altura, teixit amb filferro galvanitzat, subministrat en rotllos de 300 cm d'amplada. (material) | 1.000 | 6.92 | 6.92 |
| mt08var050 | kg | Filferro galvanitzat per a lligar, de 1,30 mm de diàmetre. (material) | 0.100 | 1.50 | 0.15 |
| mo040 | h | Oficial 1ª jardiner. (mà d'obra) | 0.265 | 28.42 | 7.53 |
| mo115 | h | Peó jardiner. (mà d'obra) | 0.265 | 23.81 | 6.31 |
| % | % | Costos directes complementaris | 2 % | 20.91 | 0.42 |
|  |  | Costos directes |  |  | 21.33 |
