# Reixeta electrosoldada, per a protecció d'escocell

- Propietat de l'arxiu: CYPE INGENIEROS, S.A.
- Format: FIEBDC-3/2002
- Divisa: EUR
- Costos indirectes: 3.00 %
- IVA: 21.00 %

## U Urbanització interior de la parcel·la

### UM Mobiliari urbà

#### UMA Proteccions d'escocells

**UMA030** U Reixeta electrosoldada, per a protecció d'escocell.
Reixeta electrosoldada antilliscant, de 900x900 mm, acabat galvanitzat en calent, formada per dues peces simètriques, realitzades amb platines portants d'acer laminat UNE-EN 10025 S235JR, en perfil pla laminat en calent, de 30x2 mm, separades 34 mm entre si, separadors de vareta quadrada retorçada, d'acer amb baix contingut en carboni UNE-EN ISO 16120-2 C4D, de 4 mm de costat, separats 38 mm entre si i marc d'acer laminat UNE-EN 10025 S235JR, en perfil omega laminat en calent, de 30x2 mm, per a protecció d'escocell, col·locada sobre el marc de recolzament. Inclús replanteig i marc de recolzament.
Inclou: Replanteig. Col·locació del marc de recolzament. Muntatge de la reixeta.
Criteri d'amidament de projecte: Nombre d'unitats previstes, segons documentació gràfica de Projecte.
Criteri de mesura d'obra: Es mesurarà el nombre d'unitats realment executades segons especificacions de Projecte.

| Codi | Ut | Descripció | Rendiment | Preu | Import |
|---|---|---|---|---|---|
| mt07rel030i | U | Reixeta electrosoldada antilliscant, de 900x900 mm, acabat galvanitzat en calent, formada per dues peces simètriques, realitzades amb platines portants d'acer laminat UNE-EN 10025 S235JR, en perfil pla laminat en calent, de 30x2 mm, separades 34 mm entre si, separadors de vareta quadrada retorçada, d'acer amb baix contingut en carboni UNE-EN ISO 16120-2 C4D, de 4 mm de costat, separats 38 mm entre si i marc d'acer laminat UNE-EN 10025 S235JR, en perfil omega laminat en calent, de 30x2 mm, inclús marc de recolzament, d'acer laminat UNE-EN 10025 S235JR, en perfil angular laminat en calent, de 35x35 mm, acabat galvanitzat en calent. (material) | 1.000 | 35.58 | 35.58 |
| mo041 | h | Oficial 1ª construcció d'obra civil. (mà d'obra) | 0.276 | 28.42 | 7.84 |
| mo087 | h | Ajudant construcció d'obra civil. (mà d'obra) | 0.276 | 25.28 | 6.98 |
| % | % | Costos directes complementaris | 2 % | 50.40 | 1.01 |
|  |  | Costos directes |  |  | 51.41 |
