# Paperera portàtil metàl·lica

- Propietat de l'arxiu: CYPE INGENIEROS, S.A.
- Format: FIEBDC-3/2002
- Divisa: EUR
- Costos indirectes: 3.00 %
- IVA: 21.00 %

## U Urbanització interior de la parcel·la

### UM Mobiliari urbà

#### UME Papereres

**UME015** U Paperera portàtil metàl·lica.
Paperera amb boca superior quadrada extraïble, d'acer inoxidable AISI 304 acabat setinat de 0,8 mm d'espessor, de 700 mm d'altura, 236 mm d'amplada i 236 mm de profunditat, de 40 litres de capacitat, pes 4,995 kg.
Criteri d'amidament de projecte: Nombre d'unitats previstes, segons documentació gràfica de Projecte.
Criteri de mesura d'obra: Es mesurarà el nombre d'unitats realment executades segons especificacions de Projecte.

| Codi | Ut | Descripció | Rendiment | Preu | Import |
|---|---|---|---|---|---|
| mt52pap140a | U | Paperera amb boca superior quadrada extraïble, d'acer inoxidable AISI 304 acabat setinat de 0,8 mm d'espessor, de 700 mm d'altura, 236 mm d'amplada i 236 mm de profunditat, de 40 litres de capacitat, pes 4,995 kg. (material) | 1.000 | 123.49 | 123.49 |
| op00ato010 |  | Tornavís. | 1.000 | 0.00 | 0.00 |
| mo041 | h | Oficial 1ª construcció d'obra civil. (mà d'obra) | 0.069 | 28.42 | 1.96 |
| % | % | Costos directes complementaris | 2 % | 125.45 | 2.51 |
|  |  | Costos directes |  |  | 127.96 |
