# Fita

- Propietat de l'arxiu: CYPE INGENIEROS, S.A.
- Format: FIEBDC-3/2002
- Divisa: EUR
- Costos indirectes: 3.00 %
- IVA: 21.00 %

## U Urbanització interior de la parcel·la

### UM Mobiliari urbà

#### UMH Fites i bol·lards

**UMH025** U Fita.
Immediat d'acer laminat en calent amb acabat superior d'alumini, peu extraïble, de 778 mm d'altura, format per un cos d'una sola peça de 80 mm de diàmetre i 2 mm de gruix, amb acabat en color gris acer amb textura fèrria. Protecció del conjunt mitjançant galvanitzat en calent de gran resistència antioxidant; tractament de desengreix i fosfatat; lacat al forn amb polièster ferrotexturat. Màxima adherència del revestiment exterior. Inclús excavació i caixa d'acer amb sistema d'extracció de muntant, per a embotir en solera de formigó HM-20/P/20/X0. Totalment muntat.
Inclou: Replanteig d'alineacions i nivells. Excavació. Execució de la base de formigó. Col·locació i fixació de les peces.
Criteri d'amidament de projecte: Nombre d'unitats previstes, segons documentació gràfica de Projecte.
Criteri de mesura d'obra: Es mesurarà el nombre d'unitats realment executades segons especificacions de Projecte.

| Codi | Ut | Descripció | Rendiment | Preu | Import |
|---|---|---|---|---|---|
| mt10hmf010tLc | m³ | Formigó HM-20/P/20/X0, fabricat en central. (material) | 0.100 | 81.80 | 8.18 |
| mt52mug500t | U | Immediat d'acer laminat en calent amb acabat superior d'alumini, peu extraïble, de 778 mm d'altura, format per un cos d'una sola peça de 80 mm de diàmetre i 2 mm de gruix, amb acabat en color gris acer amb textura fèrria. (material) | 1.000 | 61.94 | 61.94 |
| mt52mug510 | U | Caixa d'acer galvanitzat, per a embotir en solera de formigó. (material) | 1.000 | 92.16 | 92.16 |
| op00tal010 |  | Trepant. | 1.000 | 0.00 | 0.00 |
| op00ato010 |  | Tornavís. | 1.000 | 0.00 | 0.00 |
| au00auh040 |  | Vibrador de formigó, elèctric. | 1.000 | 0.00 | 0.00 |
| mo041 | h | Oficial 1ª construcció d'obra civil. (mà d'obra) | 0.829 | 28.42 | 23.56 |
| mo087 | h | Ajudant construcció d'obra civil. (mà d'obra) | 0.829 | 25.28 | 20.96 |
| % | % | Costos directes complementaris | 2 % | 206.80 | 4.14 |
|  |  | Costos directes |  |  | 210.94 |
