# Pèrgola de fusta

- Propietat de l'arxiu: CYPE INGENIEROS, S.A.
- Format: FIEBDC-3/2002
- Divisa: EUR
- Costos indirectes: 3.00 %
- IVA: 21.00 %

## U Urbanització interior de la parcel·la

### UM Mobiliari urbà

#### UMP Pèrgoles

**UMP020** U Pèrgola de fusta.
Pèrgola de fusta laminada d'avet tractada en autoclau, de 6400x4250x2610 mm i 28,7 m² de superfície. Inclús accessoris, peces especials, elements d'ancoratge i vernís per a tractament de protecció.
Inclou: Replanteig d'alineacions i nivells. Muntatge de la pèrgola. Envernissat.
Criteri d'amidament de projecte: Nombre d'unitats previstes, segons documentació gràfica de Projecte.
Criteri de mesura d'obra: Es mesurarà el nombre d'unitats realment executades segons especificacions de Projecte.

| Codi | Ut | Descripció | Rendiment | Preu | Import |
|---|---|---|---|---|---|
| mt07emo010d | U | Pèrgola de fusta laminada d'avet tractada en autoclau, de 6400x4250x2610 mm i 28,7 m² de superfície, inclús accessoris, peces especials, elements d'ancoratge i vernís per a tractament de protecció. (material) | 1.000 | 4440.71 | 4440.71 |
| op00tal010 |  | Trepant. | 1.000 | 0.00 | 0.00 |
| op00ato010 |  | Tornavís. | 1.000 | 0.00 | 0.00 |
| mo048 | h | Oficial 1ª muntador d'estructura de fusta. (mà d'obra) | 4.147 | 29.64 | 122.92 |
| mo095 | h | Ajudant muntador d'estructura de fusta. (mà d'obra) | 4.147 | 26.36 | 109.31 |
| % | % | Costos directes complementaris | 2 % | 4672.94 | 93.46 |
|  |  | Costos directes |  |  | 4766.40 |
