# Barrera llevadisa per als vianants

- Propietat de l'arxiu: CYPE INGENIEROS, S.A.
- Format: FIEBDC-3/2002
- Divisa: EUR
- Costos indirectes: 3.00 %
- IVA: 21.00 %

## U Urbanització interior de la parcel·la

### UM Mobiliari urbà

#### UMQ Proteccions de vianants

**UMQ050** U Barrera llevadisa per als vianants.
Conjunt de barrera modular llevadissa, per a protecció de vianants, d'acer laminat en calent, de 3000x868 mm, compost por barra longitudinal de 100 mm de diàmetre i 3 mm de gruix, amb acabat en color vermell teula amb textura fèrria, recolzada sobre muntants de tancament i de lleva de 868 mm d'altura, de platina de 50x8 mm, previstos per a ancoratge mitjançant per a rebut en solera de formigó; cargolam d'acer zincat. Protecció del conjunt mitjançant galvanitzat en calent de gran resistència antioxidant; tractament de desengreix i fosfatat; lacat al forn amb polièster ferrotexturat. Inclús solera de formigó HM-20/P/20/X0 per ancoratge de muntants i neteja. Màxima adherència del revestiment exterior. Totalment muntada en obra.
Inclou: Replanteig d'alineacions i nivells. Execució de la base de formigó. Col·locació i fixació de les peces.
Criteri d'amidament de projecte: Nombre d'unitats previstes, segons documentació gràfica de Projecte.
Criteri de mesura d'obra: Es mesurarà el nombre d'unitats realment executades segons especificacions de Projecte.

| Codi | Ut | Descripció | Rendiment | Preu | Import |
|---|---|---|---|---|---|
| mt10hmf010tLc | m³ | Formigó HM-20/P/20/X0, fabricat en central. (material) | 0.100 | 81.80 | 8.18 |
| mt52mug615b | U | Placa d'ancoratge, per a rebuda de muntant de barrera en solera de formigó. (material) | 2.000 | 11.79 | 23.58 |
| mt52mug610e | U | Muntant, de 868 mm d'altura, amb articulació en el recolzament i fiador de protecció vertical, realitzat amb platina d'acer laminat en calent de 50x8 mm, amb portasenyals del mateix color que el cos. (material) | 1.000 | 347.49 | 347.49 |
| mt52mug605e | U | Muntant de tancament de 868 mm d'altura, realitzat amb platina d'acer laminat en calent de 50x8 mm, amb portasenyals del mateix color que el cos. (material) | 1.000 | 260.01 | 260.01 |
| mt52mug600c | U | Barra longitudinal d'acer laminat en calent de 3000 mm de longitud, 100 mm de diàmetre i 2 mm de gruix amb acabat en color vermell teula amb textura fèrria, inclús contrapes ocult en el seu extrem i maneta integrada en l'extrem oposat per facilitar la seva elevació, per a recolzament entre muntants, en barrera llevadissa per a protecció de vianants. (material) | 1.000 | 312.58 | 312.58 |
| op00tal010 |  | Trepant. | 1.000 | 0.00 | 0.00 |
| op00ato010 |  | Tornavís. | 1.000 | 0.00 | 0.00 |
| au00auh040 |  | Vibrador de formigó, elèctric. | 1.000 | 0.00 | 0.00 |
| mo041 | h | Oficial 1ª construcció d'obra civil. (mà d'obra) | 1.382 | 28.42 | 39.28 |
| mo087 | h | Ajudant construcció d'obra civil. (mà d'obra) | 1.382 | 25.28 | 34.94 |
| % | % | Costos directes complementaris | 2 % | 1026.06 | 20.52 |
|  |  | Costos directes |  |  | 1046.58 |
