# Perímetre per a paviment absorbidor d'impactes, de rajoles de cautxú

- Propietat de l'arxiu: CYPE INGENIEROS, S.A.
- Format: FIEBDC-3/2002
- Divisa: EUR
- Costos indirectes: 3.00 %
- IVA: 21.00 %

## U Urbanització interior de la parcel·la

### UM Mobiliari urbà

#### UMR Paviments absorbidors d'impactes

**UMR031** m Perímetre per a paviment absorbidor d'impactes, de rajoles de cautxú.
Perímetre per a paviment absorbidor d'impactes, format per rajoles de cautxú reciclat SBR, amb vora bisellada, color ocre, de 1000x250x60 mm, rebudes amb adhesiu especial de poliuretà bicomponent.
Criteri de valoració econòmica: El preu no inclou la superfície base.
Inclou: Replanteig. Tall de les peces. Aplicació de l'adhesiu. Col·locació de les rajoles de cautxú. Neteja final.
Criteri d'amidament de projecte: Longitud mesurada segons documentació gràfica de Projecte.
Criteri de mesura d'obra: Es mesurarà la longitud realment executada segons especificacions de Projecte.

| Codi | Ut | Descripció | Rendiment | Preu | Import |
|---|---|---|---|---|---|
| mt47adc110a | kg | Adhesiu especial de poliuretà bicomponent. (material) | 0.200 | 4.67 | 0.93 |
| mt47adc412ce | m | Rajola de cautxú reciclat SBR, amb vora bisellada, color ocre, de 1000x250x60 mm, amb aglomerants de poliuretà, segons UNE-EN 1177. (material) | 1.050 | 15.27 | 16.03 |
| mo041 | h | Oficial 1ª construcció d'obra civil. (mà d'obra) | 0.110 | 28.42 | 3.13 |
| mo087 | h | Ajudant construcció d'obra civil. (mà d'obra) | 0.110 | 25.28 | 2.78 |
| % | % | Costos directes complementaris | 2 % | 22.87 | 0.46 |
|  |  | Costos directes |  |  | 23.33 |
