# Vàlvula selectora

- Propietat de l'arxiu: CYPE INGENIEROS, S.A.
- Format: FIEBDC-3/2002
- Divisa: EUR
- Costos indirectes: 3.00 %
- IVA: 21.00 %

## U Urbanització interior de la parcel·la

### UP Piscines

#### UPD Equips de depuració

**UPD040** U Vàlvula selectora.
Vàlvula selectora de resines termoplàstiques d'ABS, de 6 vies, de 2 1/2", sistema de tancament de la tapa per baioneta i pressió màxima de treball de 3,43 bar. Inclús elements de connexió.
Inclou: Col·locació. Connexionat i comprovació del seu correcte funcionament.
Criteri d'amidament de projecte: Nombre d'unitats previstes, segons documentació gràfica de Projecte.
Criteri de mesura d'obra: Es mesurarà el nombre d'unitats realment executades segons especificacions de Projecte.

| Codi | Ut | Descripció | Rendiment | Preu | Import |
|---|---|---|---|---|---|
| mt47ped120c | U | Vàlvula selectora de resines termoplàstiques d'ABS, de 6 vies, de 2 1/2", sistema de tancament de la tapa per baioneta i pressió màxima de treball de 3,43 bar, inclús elements de connexió. (material) | 1.000 | 457.84 | 457.84 |
| mo008 | h | Oficial 1ª lampista. (mà d'obra) | 0.269 | 29.34 | 7.89 |
| mo107 | h | Ajudant lampista. (mà d'obra) | 0.269 | 25.25 | 6.79 |
| % | % | Costos directes complementaris | 2 % | 472.52 | 9.45 |
|  |  | Costos directes |  |  | 481.97 |
