# Tobogan

- Propietat de l'arxiu: CYPE INGENIEROS, S.A.
- Format: FIEBDC-3/2002
- Divisa: EUR
- Costos indirectes: 3.00 %
- IVA: 21.00 %

## U Urbanització interior de la parcel·la

### UP Piscines

#### UPE Equipament exterior

**UPE030** U Tobogan.
Tobogan per a piscina, amb pista de polièster i fibra de vidre, de 130 cm d'altura i 217 cm de longitud, de color blau clar, amb esglaons de material plàstic i baranes d'acer inoxidable, equipat amb presa d'aigua per a facilitar la relliscada, fixat a una superfície suport (no inclosa en aquest preu). Inclús replanteig, ancoratges, topalls, embellidors, junts, tacs i cargols.
Inclou: Col·locació i fixació d'accessoris i peces especials.
Criteri d'amidament de projecte: Nombre d'unitats previstes, segons documentació gràfica de Projecte.
Criteri de mesura d'obra: Es mesurarà el nombre d'unitats realment executades segons especificacions de Projecte.

| Codi | Ut | Descripció | Rendiment | Preu | Import |
|---|---|---|---|---|---|
| mt47pep030b | U | Tobogan per a piscina, amb pista de polièster i fibra de vidre, de 130 cm d'altura i 217 cm de longitud, de color blau clar, amb esglaons de material plàstic i baranes d'acer inoxidable, equipat amb presa d'aigua per a facilitar la relliscada, ancoratges dotats de mecanisme per a connexió equipotencial, topalls, embellidors, junts, tacs i cargols. (material) | 1.000 | 1802.26 | 1802.26 |
| mt09moe040 | U | Morter expansiu. (material) | 2.000 | 3.50 | 7.00 |
| mo041 | h | Oficial 1ª construcció d'obra civil. (mà d'obra) | 3.366 | 28.42 | 95.66 |
| mo087 | h | Ajudant construcció d'obra civil. (mà d'obra) | 2.693 | 25.28 | 68.08 |
| % | % | Costos directes complementaris | 2 % | 1973.00 | 39.46 |
|  |  | Costos directes |  |  | 2012.46 |
