# Dutxa solar

- Propietat de l'arxiu: CYPE INGENIEROS, S.A.
- Format: FIEBDC-3/2002
- Divisa: EUR
- Costos indirectes: 3.00 %
- IVA: 21.00 %

## U Urbanització interior de la parcel·la

### UP Piscines

#### UPE Equipament exterior

**UPE041** U Dutxa solar.
Dutxa solar per a piscina, d'alumini, amb maneta monocomandament i ruixador fix, amb sistema anticalç i dipòsit acumulador d'alumini de 30 litres per escalfar l'aigua aprofitant l'energia solar, fixada a una superfície suport (no inclosa en aquest preu). Inclús ancoratges, topalls, embellidors, junts, tacs i cargols, ràcord de connexió, canonades per a conducció d'aigua i elements d'ancoratge.
Inclou: Replanteig. Muntatge de la dutxa. Eliminació i neteja del material sobrant. Comprovació del seu correcte funcionament.
Criteri d'amidament de projecte: Nombre d'unitats previstes, segons documentació gràfica de Projecte.
Criteri de mesura d'obra: Es mesurarà el nombre d'unitats realment executades segons especificacions de Projecte.

| Codi | Ut | Descripció | Rendiment | Preu | Import |
|---|---|---|---|---|---|
| mt47pep042a | U | Dutxa solar per a piscina, d'alumini, amb maneta monocomandament i ruixador fix, amb sistema anticalç i dipòsit acumulador d'alumini de 30 litres per escalfar l'aigua aprofitant l'energia solar, amb ancoratges, topalls, embellidors, junts, tacs i cargols. (material) | 1.000 | 763.39 | 763.39 |
| mt47pep041 | U | Repercussió per instal·lació de dutxa exterior en àrea de piscina. Inclou els materials necessaris per a la formació del plat de dutxa, instal·lació d'escomesa d'aigua, instal·lació de desguassos i connexions a la xarxes principals. (material) | 1.000 | 390.00 | 390.00 |
| mt09reh330 | kg | Morter de resina epoxi amb sorra de sílice, d'enduriment ràpid, per a reblert d'ancoratges. (material) | 0.200 | 5.00 | 1.00 |
| mo107 | h | Ajudant lampista. (mà d'obra) | 1.616 | 25.25 | 40.80 |
| mo041 | h | Oficial 1ª construcció d'obra civil. (mà d'obra) | 8.079 | 28.42 | 229.61 |
| mo087 | h | Ajudant construcció d'obra civil. (mà d'obra) | 2.693 | 25.28 | 68.08 |
| % | % | Costos directes complementaris | 2 % | 1492.88 | 29.86 |
|  |  | Costos directes |  |  | 1522.74 |
