# Piscina prefabricada

- Propietat de l'arxiu: CYPE INGENIEROS, S.A.
- Format: FIEBDC-3/2002
- Divisa: EUR
- Costos indirectes: 3.00 %
- IVA: 21.00 %

## U Urbanització interior de la parcel·la

### UP Piscines

#### UPP Piscines prefabricades

**UPP010** U Piscina prefabricada.
Piscina prefabricada compacta realitzada en taller amb successives capes de resines de polièster reforçades amb fibres de vidre fins arribar un gruix d'1 cm, de forma rectangular, de dimensions 7,90x3,60x1,40 m (volum 43 m³), amb esglaons de baixada en escalinata del mateix material, terminació de la superfície polida i de suau tacte, sense incloure excavació. Composada dels següents elements: VAS amb skimmers, broc d'impulsió, presa netejafons i bonera; EQUIP COMPLET DE DEPURACIÓ i esterilització de l'aigua en caseta prefabricada de polièster; filtres; bomba monofàsica, canonades i sorra de sílex; EQUIP ELÈCTRIC amb rellotge programador, tèrmic, contactor, diferencial, etc; CANONADES de PVC 6 atm, en circuit tancat de depuració; CORONACIÓ DE PISCINA amb acabament perimetral de pedra artificial rentada de 50 cm d'ample; TRANSPORT I DESCARREGA fins a 50 km de radi i descàrrega amb ploma fins a 8 m. Inclús solera de formigó armat de 10 cm de gruix, realitzada amb formigó HA-25/B/20/XC2 i malla electrosoldada ME 15x15 Ø 10-10 B 500 T 6x2,20 UNE-EN 10080, i reblert perimetral posterior de graves. Totalment instal·lada i en funcionament.
Inclou: Preparació de la superfície de recolzament. Col·locació i fixació dels diferents equips. Col·locació i fixació d'accessoris i peces especials. Replé perimetral del vas. Comprovació del correcte funcionament de la instal·lació.
Criteri d'amidament de projecte: Nombre d'unitats previstes, segons documentació gràfica de Projecte.
Criteri de mesura d'obra: Es mesurarà el nombre d'unitats realment executades segons especificacions de Projecte.

| Codi | Ut | Descripció | Rendiment | Preu | Import |
|---|---|---|---|---|---|
| mt10haf010ctmu | m³ | Formigó HA-25/B/20/XC2, fabricat en central. (material) | 3.000 | 88.20 | 264.60 |
| mt07ame010q | m² | Malla electrosoldada ME 15x15 Ø 10-10 B 500 T 6x2,20 UNE-EN 10080. (material) | 34.500 | 12.61 | 435.05 |
| mt47ppi010c | U | Piscina prefabricada de polièster, 7,90x3,60x1,40 m (volum 43 m³), composta de vas amb skimmers, becs d'impulsió, presa netejafons i bonera; equip complert de depuració i esterilització de l'aigua en caseta prefabricada; equip elèctric, xarxa de canonades de PVC; escala, accessoris i equip de neteja. (material) | 1.000 | 8454.67 | 8454.67 |
| mt01arr010b | t | Grava de pedrera, de 20 a 30 mm de diàmetre. (material) | 35.000 | 11.50 | 402.50 |
| mt47ppi020c | U | Acabament perimetral de pedra artificial per coronació de vora en piscina prefabricada de polièster, 7,90x3,60x1,40 m, volum 43 m³. Segons UNE-EN 771-5. (material) | 1.000 | 507.24 | 507.24 |
| mq07gte010c | h | Grua autopropulsada de braç telescòpic amb una capacitat d'elevació de 30 t i 27 m d'altura màxima de treball. (maquinària) | 5.216 | 75.04 | 391.41 |
| au00auh040 |  | Vibrador de formigó, elèctric. | 1.000 | 0.00 | 0.00 |
| mo041 | h | Oficial 1ª construcció d'obra civil. (mà d'obra) | 40.397 | 28.42 | 1148.08 |
| mo087 | h | Ajudant construcció d'obra civil. (mà d'obra) | 60.596 | 25.28 | 1531.87 |
| % | % | Costos directes complementaris | 2 % | 13135.42 | 262.71 |
|  |  | Costos directes |  |  | 13398.13 |
