# Inundador

- Propietat de l'arxiu: CYPE INGENIEROS, S.A.
- Format: FIEBDC-3/2002
- Divisa: EUR
- Costos indirectes: 3.00 %
- IVA: 21.00 %

## U Urbanització interior de la parcel·la

### UR Reg

#### URE Equips

**URE030** U Inundador.
Inundador aeri, de 1/2" de diàmetre, format per tobera inundadora, de llautó, adaptador de tovera i tub d'acer galvanitzat. Inclús accessoris de connexió a la canonada d'abastiment i distribució.
Inclou: Instal·lació en el terreny i connexió hidràulica a la canonada de proveïment i distribució. Neteja hidràulica de la unitat. Ajust del cabal d'aigua. Realització de proves de servei.
Criteri d'amidament de projecte: Nombre d'unitats previstes, segons documentació gràfica de Projecte.
Criteri de mesura d'obra: Es mesurarà el nombre d'unitats realment executades segons especificacions de Projecte.

| Codi | Ut | Descripció | Rendiment | Preu | Import |
|---|---|---|---|---|---|
| mt48wwg210a | U | Tub d'acer galvanitzat, de 1 m de longitud, connexió de 1/2" de diàmetre. (material) | 1.000 | 6.68 | 6.68 |
| mt48wwg220a | U | Adaptador per a tovera, de ABS, connexió de 1/2" de diàmetre. (material) | 1.000 | 1.91 | 1.91 |
| mt48inu010a | U | Tobera inundadora, de llautó, connexió de 1/2" de diàmetre. (material) | 1.000 | 3.76 | 3.76 |
| mt37tpj023ca | U | Collarí de presa de PP amb dos cargols, per a tub de 32 mm de diàmetre exterior, amb presa per a connexió roscada de 1/2" de diàmetre, PN=16 atm, amb juntes elàstiques de EPDM, segons UNE-EN ISO 15874-3. (material) | 1.000 | 2.60 | 2.60 |
| mo008 | h | Oficial 1ª lampista. (mà d'obra) | 0.130 | 29.34 | 3.81 |
| mo107 | h | Ajudant lampista. (mà d'obra) | 0.130 | 25.25 | 3.28 |
| % | % | Costos directes complementaris | 2 % | 22.04 | 0.44 |
|  |  | Costos directes |  |  | 22.48 |
