# Electrovàlvula

- Propietat de l'arxiu: CYPE INGENIEROS, S.A.
- Format: FIEBDC-3/2002
- Divisa: EUR
- Costos indirectes: 3.00 %
- IVA: 21.00 %

## U Urbanització interior de la parcel·la

### UR Reg

#### URM Automatització

**URM010** U Electrovàlvula.
Electrovàlvula per a reg, cos de PVC i polipropilè, connexions roscades, de 1" de diàmetre, alimentació del solenoide a 24 Vca, amb possibilitat d'apertura manual i regulador de cabal, amb pericó de plàstic proveït de tapa. Inclús accessoris de connexió a la canonada d'abastiment i distribució, excavació i replé posterior. Totalment muntada i connexionada.
Inclou: Replanteig del pericó. Excavació amb mitjans manuals. Col·locació de l'arqueta prefabricada. Allotjament de l'electrovàlvula. Realització de connexions hidràuliques de l'electrovàlvula a la canonada d'abastament i distribució. Connexió elèctrica amb el cable d'alimentació.
Criteri d'amidament de projecte: Nombre d'unitats previstes, segons documentació gràfica de Projecte.
Criteri de mesura d'obra: Es mesurarà el nombre d'unitats realment executades segons especificacions de Projecte.

| Codi | Ut | Descripció | Rendiment | Preu | Import |
|---|---|---|---|---|---|
| mt48ele010a | U | Electrovàlvula per a reg, cos de PVC i polipropilè, connexions roscades, de 1" de diàmetre, alimentació del solenoide a 24 Vca, amb possibilitat d'apertura manual i regulador de cabal. (material) | 1.000 | 30.56 | 30.56 |
| mt48wwg010a | U | Arqueta de plàstic, amb tapa i sense fons, de 30x30x30 cm, per a allotjament de vàlvules en sistemes de regatge. (material) | 1.000 | 81.29 | 81.29 |
| mo008 | h | Oficial 1ª lampista. (mà d'obra) | 0.260 | 29.34 | 7.63 |
| mo107 | h | Ajudant lampista. (mà d'obra) | 0.260 | 25.25 | 6.57 |
| mo003 | h | Oficial 1ª electricista. (mà d'obra) | 0.130 | 29.34 | 3.81 |
| % | % | Costos directes complementaris | 2 % | 129.86 | 2.60 |
|  |  | Costos directes |  |  | 132.46 |
