# Barrera acústica amb panells metàl·lics de sectorització

- Propietat de l'arxiu: CYPE INGENIEROS, S.A.
- Format: FIEBDC-3/2002
- Divisa: EUR
- Costos indirectes: 3.00 %
- IVA: 21.00 %

## U Urbanització interior de la parcel·la

### UT Proteccions i senyalització

#### UTP Barreres acústiques

**UTP005** m² Barrera acústica amb panells metàl·lics de sectorització.
Barrera acústica de 3 m d'altura, 4 m de separació entre pilars, prevista per suportar fins a 225 kg/m² de sobrecàrrega màxima deguda a l'acció del vent, realitzada amb panells encadellats de sectorització d'acer galvanitzat, de 80 mm d'espessor i 1150 mm d'amplada, formats per cara exterior de xapa microgrecada acabat prelacat, RC3 i RUV2, segons UNE-EN 10169, de 0,5 mm d'espessor, ànima aïllant de llana de roca de densitat mitjana 120 kg/m³ i cara interior de xapa nervada acabat prelacat, de 0,5 mm d'espessor, amb perforacions, Euroclasse A2-s1, d0 de reacció al foc segons UNE-EN 13501-1, instal·lats per encaix i lliscament sobre pilars de perfil laminat en calent, soldats a plaques d'ancoratge amb perns, fixades a sabates de fonamentació.
Criteri de valoració econòmica: El preu no inclou la fonamentació, els pilars ni els acabats.
Inclou: Instal·lació dels panells per encaix i lliscament sobre els pilars ja anivellats.
Criteri d'amidament de projecte: Superfície mesurada en projecció vertical, segons documentació gràfica de Projecte.
Criteri de mesura d'obra: Es mesurarà, en projecció vertical, la superfície realment executada segons especificacions de Projecte.

| Codi | Ut | Descripció | Rendiment | Preu | Import |
|---|---|---|---|---|---|
| mt12ppa030h | m² | Panell encadellat de sectorització d'acer galvanitzat, de 80 mm d'espessor i 1150 mm d'amplada, format per cara exterior de xapa microgrecada acabat prelacat, RC3 i RUV2, segons UNE-EN 10169, de 0,5 mm d'espessor, ànima aïllant de llana de roca de densitat mitjana 120 kg/m³ i cara interior de xapa nervada acabat prelacat, de 0,5 mm d'espessor, amb perforacions, Euroclasse A2-s1, d0 de reacció al foc segons UNE-EN 13501-1, categoria A4, segons UNE-EN 1793-1, categoria B3, segons UNE-EN 1793-2. (material) | 1.000 | 55.69 | 55.69 |
| mo041 | h | Oficial 1ª construcció d'obra civil. (mà d'obra) | 0.138 | 28.42 | 3.92 |
| mo087 | h | Ajudant construcció d'obra civil. (mà d'obra) | 0.138 | 25.28 | 3.49 |
| % | % | Costos directes complementaris | 2 % | 63.10 | 1.26 |
|  |  | Costos directes |  |  | 64.36 |
