# Cobrepilastres

- Propietat de l'arxiu: CYPE INGENIEROS, S.A.
- Format: FIEBDC-3/2002
- Divisa: EUR
- Costos indirectes: 3.00 %
- IVA: 21.00 %

## U Urbanització interior de la parcel·la

### UV Tancaments exteriors

#### UVO Acabaments de mur de tancament

**UVO020** U Cobrepilastres.
Peça prefabricada de formigó, de color beige, per a cobriment de pilastra, de 50x50x6 cm, amb goteró, rebut amb morter de ciment, industrial, amb additiu hidròfug, M-10. Inclús preparació de la superfície de suport, replanteig, segellat amb morter de juntes especial per a revestiments de prefabricats de formigó i tractament de protecció suplementària mitjançant aplicació sobre el conjunt de pintura hidròfuga incolora en dues capes.
Inclou: Preparació de la superfície de recolzament. Replanteig de la peça. Col·locació, aplomat, anivellació i alineació de la peça. Rejuntat i neteja. Aplicació de dues capes de pintura hidròfuga incolora.
Criteri d'amidament de projecte: Nombre d'unitats previstes, segons documentació gràfica de Projecte.
Criteri de mesura d'obra: Es mesurarà el nombre d'unitats realment executades segons especificacions de Projecte.

| Codi | Ut | Descripció | Rendiment | Preu | Import |
|---|---|---|---|---|---|
| mt08aaa010a | m³ | Aigua. (material) | 0.006 | 1.50 | 0.01 |
| mt09mif010ka | t | Morter industrial per a obra de paleta, de ciment, color gris, amb additiu hidròfug, categoria M-10 (resistència a compressió 10 N/mm²), subministrat en sacs, segons UNE-EN 998-2. (material) | 0.010 | 65.98 | 0.66 |
| mt20cho020pa | U | Peça prefabricada de formigó, de color beige, per a cobriment de pilastra, de 50x50x6 cm, amb goteró. (material) | 1.000 | 16.52 | 16.52 |
| mt09mcr235 | kg | Morter de juntes per prefabricats de formigó i pedra artificial, compost de ciment, àrids, pigments i additius especials. (material) | 0.100 | 2.47 | 0.25 |
| mt28pcs010a | l | Protector hidròfug en base aquosa, incolor, autonetejable, repel·lent de l'aigua i la brutícia, per a tractament superficial hidrofugant, per a aplicar amb brotxa sobre superfícies de pedra natural o pedra artificial. (material) | 0.185 | 9.40 | 1.74 |
| op00amo010 |  | Mola o radial. | 1.000 | 0.00 | 0.00 |
| mo041 | h | Oficial 1ª construcció d'obra civil. (mà d'obra) | 0.254 | 28.42 | 7.22 |
| mo087 | h | Ajudant construcció d'obra civil. (mà d'obra) | 0.288 | 25.28 | 7.28 |
| % | % | Costos directes complementaris | 2 % | 33.68 | 0.67 |
|  |  | Costos directes |  |  | 34.35 |
