# Clos de parcel·la, de malla electrosoldada modular

- Propietat de l'arxiu: CYPE INGENIEROS, S.A.
- Format: FIEBDC-3/2002
- Divisa: EUR
- Costos indirectes: 3.00 %
- IVA: 21.00 %

## U Urbanització interior de la parcel·la

### UV Tancaments exteriors

#### UVT Malles metàl·liques

**UVT030** m Clos de parcel·la, de malla electrosoldada modular.
Clos de parcel·la format per panells de malla electrosoldada amb plecs de reforç, de 200x50 mm de pas de malla, reduït a 50x50 mm en les zones de plec, i 5 mm de diàmetre, enmarcada amb tubs horitzontals de 50x30x1,5 mm i tubs verticals de 40x30x1,5 mm, de 3,00x1,50 m, acabat galvanitzat i plastificat en color blanc RAL 9010 i pals de perfil buit de secció rectangular, de 60x40x1,5 mm, encastats en murs de fàbrica o formigó. Inclús morter de ciment per a rebuda dels pals accessoris per a la fixació dels panells de malla electrosoldada modular als pilars metàl·lics.
Criteri de valoració econòmica: El preu no inclou el mur.
Inclou: Replanteig. Obertura de buits per col·locació dels muntants. Col·locació dels pals. Abocat del morter. Aplomat i alineació dels pals. Col·locació dels panells de malla. Col·locació d'accessoris. Atirantat dels panells de malla.
Criteri d'amidament de projecte: Longitud mesurada segons documentació gràfica de Projecte, deduint els buits de longitud major de 1 m.
Criteri de mesura d'obra: Es mesurarà la longitud realment executada segons especificacions de Projecte, deduint els buits de longitud major de 1 m.

| Codi | Ut | Descripció | Rendiment | Preu | Import |
|---|---|---|---|---|---|
| mt52vsm020f | m | Panell de malla electrosoldada amb plecs de reforç, de 200x50 mm de pas de malla, reduït a 50x50 mm en les zones de plec, i 5 mm de diàmetre, enmarcada amb tubs horitzontals de 50x30x1,5 mm i tubs verticals de 40x30x1,5 mm, de 3,00x1,50 m, acabat galvanitzat i plastificat en color blanc RAL 9010. (material) | 1.000 | 108.96 | 108.96 |
| mt52vpm030f | U | Pal de perfil buit d'acer de secció rectangular 60x40x2 mm, de 1,5 m d'altura, acabat galvanitzat i plastificat en color blanc RAL 9010. (material) | 0.200 | 27.87 | 5.57 |
| mt52vpm050 | U | Accessoris per a la fixació dels panells de malla electrosoldada modular als pilars metàl·lics. (material) | 1.600 | 3.33 | 5.33 |
| mt08aaa010a | m³ | Aigua. (material) | 0.006 | 1.50 | 0.01 |
| mt09mif010ka | t | Morter industrial per a obra de paleta, de ciment, color gris, amb additiu hidròfug, categoria M-10 (resistència a compressió 10 N/mm²), subministrat en sacs, segons UNE-EN 998-2. (material) | 0.019 | 65.98 | 1.25 |
| op00tal010 |  | Trepant. | 1.000 | 0.00 | 0.00 |
| op00ato010 |  | Tornavís. | 1.000 | 0.00 | 0.00 |
| mo087 | h | Ajudant construcció d'obra civil. (mà d'obra) | 0.133 | 25.28 | 3.36 |
| mo011 | h | Oficial 1ª muntador. (mà d'obra) | 0.120 | 29.34 | 3.52 |
| mo080 | h | Ajudant muntador. (mà d'obra) | 0.120 | 25.28 | 3.03 |
| % | % | Costos directes complementaris | 3 % | 131.03 | 3.93 |
|  |  | Costos directes |  |  | 134.96 |
