# Assaig de paviment continu

- Propietat de l'arxiu: CYPE INGENIEROS, S.A.
- Format: FIEBDC-3/2002
- Divisa: EUR
- Costos indirectes: 3.00 %
- IVA: 21.00 %

## X Control de qualitat i assaigs

### XB Paviments

#### XBC Paviments continus

**XBC010** U Assaig de paviment continu.
Assaigs a realitzar en laboratori acreditat en l'àrea tècnica corresponent, sobre una mostra de paviment continu, presa en obra, per a la determinació de les següents característiques: resistència al lliscament en condicions seques segons UNE-EN 16165. Fins i tot desplaçament a obra, presa de mostra i informe de resultats.
Inclou: Desplaçament a obra. Presa de mostres. Realització dels assajos. Redacció d'informe dels resultats dels assajos realitzats.
Criteri d'amidament de projecte: Assaig a realitzar, segons documentació del Pla de control de qualitat.

| Codi | Ut | Descripció | Rendiment | Preu | Import |
|---|---|---|---|---|---|
| mt49pac010b | U | Assaig per determinar la resistència al lliscament en condicions seques d'una mostra de paviment continude formigó, segons UNE-EN 16165, inclús desplaçament a obra, presa de mostra i informe de resultats. (material) | 1.000 | 330.00 | 330.00 |
| % | % | Costos directes complementaris | 2 % | 330.00 | 6.60 |
|  |  | Costos directes |  |  | 336.60 |
