# Assaig de mescla bituminosa

- Propietat de l'arxiu: CYPE INGENIEROS, S.A.
- Format: FIEBDC-3/2002
- Divisa: EUR
- Costos indirectes: 3.00 %
- IVA: 21.00 %

## X Control de qualitat i assaigs

### XH Materials bituminosos

#### XHB Barreges bituminoses

**XHB010** U Assaig de mescla bituminosa.
Assaigs a realitzar en laboratori acreditat en l'àrea tècnica corresponent, sobre una mostra de mescla bituminosa, pressa a l'obra, per a la determinació de les següents característiques: drenatge "in situ" segons UNE-EN 12697-40. Fins i tot desplaçament a obra, presa de mostra i informe de resultats.
Inclou: Desplaçament a obra. Presa de mostres. Realització dels assajos. Redacció d'informe dels resultats dels assajos realitzats.
Criteri d'amidament de projecte: Assaig a realitzar, segons documentació del Pla de control de qualitat.

| Codi | Ut | Descripció | Rendiment | Preu | Import |
|---|---|---|---|---|---|
| mt49des010 | U | Repercussió de desplaçament a obra per la presa de mostres. (material) | 1.000 | 0.74 | 0.74 |
| mt49mbi005 | U | Agafament d'una mostra de mescla bituminosa. (material) | 1.000 | 24.98 | 24.98 |
| mt49mbi080 | U | Assaig per determinar el drenatge "in situ" d'una mostra de mescla bituminosa, segons UNE-EN 12697-40. (material) | 1.000 | 55.00 | 55.00 |
| mt49mbi120 | U | Informe de resultats dels assaigs realitzats sobre una mostra de mescla bituminosa. (material) | 1.000 | 96.06 | 96.06 |
| % | % | Costos directes complementaris | 2 % | 176.78 | 3.54 |
|  |  | Costos directes |  |  | 180.32 |
