# Barana de seguretat per a protecció de pou de registre obert, durant la seva construcció

- Propietat de l'arxiu: CYPE INGENIEROS, S.A.
- Format: FIEBDC-3/2002
- Divisa: EUR
- Costos indirectes: 3.00 %
- IVA: 21.00 %

## Y Seguretat i salut

### YC Sistemes de protecció col·lectiva

#### YCA Delimitació i protecció de pericons i pous de registre oberts

**YCA025** U Barana de seguretat per a protecció de pou de registre obert, durant la seva construcció.
Protecció de buit obert de pou de registre durant el seu procés de construcció, mitjançant barana de seguretat, d'1 m d'altura i formant un quadrat de 1,20x1,20 m, composta per passamans de tauló petit de fusta de pi de 15x5,2 cm, travesser intermedi de tauló petit de fusta de pi de 15x5,2 cm i entornpeu de tauló de fusta de pi de 20x7,2 cm, tot això fixat amb claus d'acer a quatre muntants de fusta de pi de 7x7 cm col·locats en les seves cantonades i clavats en el terreny. Amortitzable en 4 usos.
Criteri d'amidament de projecte: Nombre d'unitats previstes, segons Estudi o Estudi Bàsic de Seguretat i Salut.
Criteri de mesura d'obra: Es mesurarà el nombre d'unitats realment col·locades segons especificacions d'Estudi o Estudi Bàsic de Seguretat i Salut.

| Codi | Ut | Descripció | Rendiment | Preu | Import |
|---|---|---|---|---|---|
| mt50spa050g | m³ | Tauló petit de fusta de pi, dimensions 15x5,2 cm. (material) | 0.016 | 424.80 | 6.80 |
| mt50spa050m | m³ | Tauló de fusta de pi, dimensions 20x7,2 cm. (material) | 0.015 | 439.20 | 6.59 |
| mt50spa052a | m | Muntant de fusta de pi, de 7x7 cm. (material) | 1.000 | 2.59 | 2.59 |
| mt50spa101 | kg | Claus d'acer. (material) | 0.168 | 1.87 | 0.31 |
| mo119 | h | Oficial 1ª Seguretat i Salut. (mà d'obra) | 0.208 | 28.42 | 5.91 |
| mo120 | h | Peó Seguretat i Salut. (mà d'obra) | 0.208 | 23.81 | 4.95 |
| % | % | Costos directes complementaris | 2 % | 27.15 | 0.54 |
|  |  | Costos directes |  |  | 27.69 |
