# Reixeta electrosoldada metàl·lica per a protecció de buit d'excavació de murs pantalla

- Propietat de l'arxiu: CYPE INGENIEROS, S.A.
- Format: FIEBDC-3/2002
- Divisa: EUR
- Costos indirectes: 3.00 %
- IVA: 21.00 %

## Y Seguretat i salut

### YC Sistemes de protecció col·lectiva

#### YCC Protecció d'excavació de pilons i murs pantalla

**YCC030** m² Reixeta electrosoldada metàl·lica per a protecció de buit d'excavació de murs pantalla.
Protecció de buit d'excavació de mur pantalla, mitjançant plaques de reixa electrosoldada amb platina d'acer galvanitzat de 30x2 mm en quadrícula de 30x30 mm, amb bastidor electrosoldat, col·locades una al costat d'una altra fins a cobrir la totalitat del buit, amortitzables en 150 usos.
Criteri d'amidament de projecte: Superfície mesurada segons Estudi o Estudi Bàsic de Seguretat i Salut.
Criteri de mesura d'obra: S'amidarà la superfície realment muntada segons especificacions d'Estudi o Estudi Bàsic de Seguretat i Salut.

| Codi | Ut | Descripció | Rendiment | Preu | Import |
|---|---|---|---|---|---|
| mt26btr010a | m² | Reixa electrosoldada amb platina d'acer galvanitzat de 30x2 mm en quadrícula de 30x30 mm, amb bastidor electrosoldat. (material) | 0.007 | 51.70 | 0.36 |
| mo120 | h | Peó Seguretat i Salut. (mà d'obra) | 0.139 | 23.81 | 3.31 |
| % | % | Costos directes complementaris | 2 % | 3.67 | 0.07 |
|  |  | Costos directes |  |  | 3.74 |
