# Malla electrosoldada per a protecció de petit buit horitzontal de forjat

- Propietat de l'arxiu: CYPE INGENIEROS, S.A.
- Format: FIEBDC-3/2002
- Divisa: EUR
- Costos indirectes: 3.00 %
- IVA: 21.00 %

## Y Seguretat i salut

### YC Sistemes de protecció col·lectiva

#### YCH Protecció de buits horitzontals en estructures

**YCH050** m² Malla electrosoldada per a protecció de petit buit horitzontal de forjat.
Protecció de buit horitzontal de forjat de superfície inferior o igual a 1 m² mitjançant malla electrosoldada ME 10x10 Ø 5-5 B 500 T 6x2,20 UNE-EN 10080, embeguda en el formigó, col·locada abans del formigonat del forjat, centrada sobre el buit i encastada com a mínim 1,0 m per cada costat en els laterals del costat major del panell, protegida addicionalment amb tauler de fusta de pi de 22 mm d'espessor, col·locat de manera que cobreixi la totalitat del buit i subjecte al forjat amb claus plans d'acer de manera que s'impedeixi el seu moviment horitzontal, amortitzable en 4 usos. Inclús filferro galvanitzat per lligar la malla electrosoldada a l'armadura del forjat.
Criteri d'amidament de projecte: Superfície del buit horitzontal, mesurada segons Estudi o Estudi Bàsic de Seguretat i Salut.
Criteri de mesura d'obra: S'amidarà la superfície realment muntada segons especificacions d'Estudi o Estudi Bàsic de Seguretat i Salut.

| Codi | Ut | Descripció | Rendiment | Preu | Import |
|---|---|---|---|---|---|
| mt07ame010a | m² | Malla electrosoldada ME 10x10 Ø 5-5 B 500 T 6x2,20 UNE-EN 10080. (material) | 8.658 | 5.04 | 43.64 |
| mt13blm010d | m² | Tauler de fusta de pi hidrofugada, gruix 22 mm. (material) | 0.333 | 9.81 | 3.27 |
| mt50sph020 | kg | Claus plans d'acer de 20x100 mm. (material) | 0.020 | 1.21 | 0.02 |
| mt08var050 | kg | Filferro galvanitzat per a lligar, de 1,30 mm de diàmetre. (material) | 0.020 | 1.50 | 0.03 |
| mo119 | h | Oficial 1ª Seguretat i Salut. (mà d'obra) | 0.139 | 28.42 | 3.95 |
| mo120 | h | Peó Seguretat i Salut. (mà d'obra) | 0.139 | 23.81 | 3.31 |
| % | % | Costos directes complementaris | 2 % | 54.22 | 1.08 |
|  |  | Costos directes |  |  | 55.30 |
