# Dispositiu d'ancoratge tèxtil encastat a l'estructura de formigó armat

- Propietat de l'arxiu: CYPE INGENIEROS, S.A.
- Format: FIEBDC-3/2002
- Divisa: EUR
- Costos indirectes: 3.00 %
- IVA: 21.00 %

## Y Seguretat i salut

### YC Sistemes de protecció col·lectiva

#### YCL Línies i dispositius d'ancoratge

**YCL210** U Dispositiu d'ancoratge tèxtil encastat a l'estructura de formigó armat.
Dispositiu d'ancoratge per encastar en sostre, de 2320 mm de longitud, format per cinta de polièster; 1 baga en un extrem i 1 argolla en l'altre extrem, fixat, per l'extrem de la baga i abans del formigonat, a una barra corrugada d'acer B 500 S embeguda en la biga de l'estructura de formigó armat, de 10 mm de diàmetre mínim i 500 mm de longitud mínima, per assegurar a un operari.
Criteri d'amidament de projecte: Nombre d'unitats previstes, segons Estudi o Estudi Bàsic de Seguretat i Salut.
Criteri de mesura d'obra: Es mesurarà el nombre d'unitats realment col·locades segons especificacions d'Estudi o Estudi Bàsic de Seguretat i Salut.

| Codi | Ut | Descripció | Rendiment | Preu | Import |
|---|---|---|---|---|---|
| mt50spd010ia | U | Dispositiu d'ancoratge per encastar en sostre, de 2320 mm de longitud, format per cinta de polièster; 1 baga en un extrem i 1 argolla en l'altre extrem, classe A1, fixat, per l'extrem de la baga i abans del formigonat, a una barra corrugada d'acer B 500 S embeguda en la biga de l'estructura de formigó armat, de 10 mm de diàmetre mínim i 500 mm de longitud mínima. (material) | 1.000 | 10.44 | 10.44 |
| mt07aco010g | kg | Acer en barres corrugades, UNE-EN 10080 B 500 S, subministrat en obra en barres sense elaborar, de varis diàmetres. (material) | 0.100 | 1.22 | 0.12 |
| mo120 | h | Peó Seguretat i Salut. (mà d'obra) | 0.139 | 23.81 | 3.31 |
| % | % | Costos directes complementaris | 2 % | 13.87 | 0.28 |
|  |  | Costos directes |  |  | 14.15 |
