# Marquesina de protecció de l'accés a l'edifici

- Propietat de l'arxiu: CYPE INGENIEROS, S.A.
- Format: FIEBDC-3/2002
- Divisa: EUR
- Costos indirectes: 3.00 %
- IVA: 21.00 %

## Y Seguretat i salut

### YC Sistemes de protecció col·lectiva

#### YCM Escales, marquesines, passarel·les i plataformes

**YCM020** m Marquesina de protecció de l'accés a l'edifici.
Marquesina de protecció de l'accés a l'edifici davant la possible caiguda d'objectes formada per: estructura metàl·lica tubular d'1,50 m d'ample i 3,00 m d'altura, amortitzable en 8 usos i plataforma de tauler de fusta de pi de 22 mm d'espessor, reforçat en la seva part inferior per taulons clavats amb claus plans d'acer, en sentit contrari, amb entornpeu de petit tauló de 15x5,2 cm, amortitzable en 4 usos.
Criteri d'amidament de projecte: Longitud mesurada segons Estudi o Estudi Bàsic de Seguretat i Salut.
Criteri de mesura d'obra: S'amidarà la longitud realment muntada segons especificacions d'Estudi o Estudi Bàsic de Seguretat i Salut.

| Codi | Ut | Descripció | Rendiment | Preu | Import |
|---|---|---|---|---|---|
| mt50spa010k | U | Pòrtic de bastida metàl·lic tubular de 1,5 m d'ample i 3 m d'altura. (material) | 0.067 | 38.98 | 2.61 |
| mt50spa020c | U | Diagonalització de trava per mòdul de bastida de 3 m d'altura. (material) | 0.134 | 16.14 | 2.16 |
| mt50spa030a | U | Base regulable per pòrtic. (material) | 0.134 | 19.21 | 2.57 |
| mt50spa040d | U | Longitudinal per bastida de 3 m de longitud. (material) | 0.067 | 11.25 | 0.75 |
| mt13blm010d | m² | Tauler de fusta de pi hidrofugada, gruix 22 mm. (material) | 0.375 | 9.81 | 3.68 |
| mt50spa050g | m³ | Tauló petit de fusta de pi, dimensions 15x5,2 cm. (material) | 0.009 | 424.80 | 3.82 |
| mt50sph020 | kg | Claus plans d'acer de 20x100 mm. (material) | 0.027 | 1.21 | 0.03 |
| mo119 | h | Oficial 1ª Seguretat i Salut. (mà d'obra) | 0.485 | 28.42 | 13.78 |
| mo120 | h | Peó Seguretat i Salut. (mà d'obra) | 0.485 | 23.81 | 11.55 |
| % | % | Costos directes complementaris | 2 % | 40.95 | 0.82 |
|  |  | Costos directes |  |  | 41.77 |
