# Estructura de protecció de pas de vianants al costat de bastida de façana

- Propietat de l'arxiu: CYPE INGENIEROS, S.A.
- Format: FIEBDC-3/2002
- Divisa: EUR
- Costos indirectes: 3.00 %
- IVA: 21.00 %

## Y Seguretat i salut

### YC Sistemes de protecció col·lectiva

#### YCM Escales, marquesines, passarel·les i plataformes

**YCM045** m Estructura de protecció de pas de vianants al costat de bastida de façana.
Estructura de protecció de pas de vianants al costat de bastida de façana col·locat en la via pública formada per: estructura tubular d'acer galvanitzat de 1,50 m d'ample i 3,00 m d'altura i plataforma metàl·lica amb entornpeu, amortitzable en 8 usos, preparada per a la col·locació posterior d'una bastimentada en altura, adossat a l'estructura.
Criteri de valoració econòmica: El preu no inclou la col·locació del bastimentada en altura.
Criteri d'amidament de projecte: Longitud mesurada segons Estudi o Estudi Bàsic de Seguretat i Salut.
Criteri de mesura d'obra: S'amidarà la longitud realment muntada segons especificacions d'Estudi o Estudi Bàsic de Seguretat i Salut.

| Codi | Ut | Descripció | Rendiment | Preu | Import |
|---|---|---|---|---|---|
| mt50spa130i | m | Estructura de protecció per a pas de vianants, al costat de bastida col·locat a la via pública, amb pas lliure d'1,5 m d'amplada i 3,00 m d'altura, formada per estructura tubular d'acer galvanitzat en calent de 48,3 mm de diàmetre i 3,2 mm de gruix, amb plataforma metàl·lica superior per a protecció de vianants amb entornpeu, segons UNE-EN 12810 i UNE-EN 12811, amb proteccions de polietilè dels elements que puguin ocasionar enganxades als vianants. (material) | 0.125 | 51.84 | 6.48 |
| mo119 | h | Oficial 1ª Seguretat i Salut. (mà d'obra) | 0.485 | 28.42 | 13.78 |
| mo120 | h | Peó Seguretat i Salut. (mà d'obra) | 0.485 | 23.81 | 11.55 |
| % | % | Costos directes complementaris | 2 % | 31.81 | 0.64 |
|  |  | Costos directes |  |  | 32.45 |
