# Reunió del Comitè de Seguretat i Salut

- Propietat de l'arxiu: CYPE INGENIEROS, S.A.
- Format: FIEBDC-3/2002
- Divisa: EUR
- Costos indirectes: 3.00 %
- IVA: 21.00 %

## Y Seguretat i salut

### YF Formació

#### YFF Reunions

**YFF010** U Reunió del Comitè de Seguretat i Salut.
Reunió del Comitè de Seguretat i Salut en el Treball, considerant una reunió de dues hores. El Comitè estarà compost per un tècnic qualificat en matèria de Seguretat i Salud amb categoria d'encarregat d'obra, dos treballadors amb categoria d'oficial de 2a, un ajudant i un vigilant de Seguretat i Salud amb categoria d'oficial de 1a.
Criteri d'amidament de projecte: Nombre d'unitats previstes, segons Estudi o Estudi Bàsic de Seguretat i Salut.
Criteri de mesura d'obra: S'amidarà el nombre d'unitats realment realitzades segons especificacions d'Estudi o Estudi Bàsic de Seguretat i Salut.

| Codi | Ut | Descripció | Rendiment | Preu | Import |
|---|---|---|---|---|---|
| mt50mas010 | U | Cost de la reunió del Comitè de Seguretat i Salut en el Treball. (material) | 1.000 | 159.47 | 159.47 |
| % | % | Costos directes complementaris | 2 % | 159.47 | 3.19 |
|  |  | Costos directes |  |  | 162.66 |
