# Parell de maneguets per soldador

- Propietat de l'arxiu: CYPE INGENIEROS, S.A.
- Format: FIEBDC-3/2002
- Divisa: EUR
- Costos indirectes: 3.00 %
- IVA: 21.00 %

## Y Seguretat i salut

### YI Equips de protecció individual

#### YIM Per les mans i els braços

**YIM030** U Parell de maneguets per soldador.
Parell de maneguets per soldador, amortitzable en 4 usos.
Criteri d'amidament de projecte: Nombre d'unitats previstes, segons Estudi o Estudi Bàsic de Seguretat i Salut.
Criteri de mesura d'obra: Es mesurarà el nombre d'unitats realment subministrades segons especificacions d'Estudi o Estudi Bàsic de Seguretat i Salut.

| Codi | Ut | Descripció | Rendiment | Preu | Import |
|---|---|---|---|---|---|
| mt50epm030d | U | Parell de maneguets a l'espatlla de serratge grau A per soldador, EPI de categoria II, segons UNE-EN 420, complint tots els requisits de seguretat segons el Reglament (UE) 2016/425. (material) | 0.250 | 19.56 | 4.89 |
| % | % | Costos directes complementaris | 2 % | 4.89 | 0.10 |
|  |  | Costos directes |  |  | 4.99 |
