# Lloguer de caseta prefabricada per a magatzem de productes químics

- Propietat de l'arxiu: CYPE INGENIEROS, S.A.
- Format: FIEBDC-3/2002
- Divisa: EUR
- Costos indirectes: 3.00 %
- IVA: 21.00 %

## Y Seguretat i salut

### YP Instal·lacions provisionals d'higiene i benestar

#### YPC Casetes (lloguer/construcció/adaptació de locals)

**YPC041** U Lloguer de caseta prefabricada per a magatzem de productes químics.
Mes de lloguer de caseta prefabricada per a emmagatzematge en obra dels productes químics, de dimensions 2,20x2,44x2,05 m (5,40 m²), composta per: estructura metàl·lica, tancaments de xapa amb acabat de pintura prelacada, coberta de xapa, portes de xapa i sòl d'aglomerat hidròfug.
Criteri de valoració econòmica: El preu inclou la neteja i el manteniment de la caseta durant el període de lloguer.
Inclou: Muntatge, instal·lació i comprovació.
Criteri d'amidament de projecte: Nombre d'unitats previstes, segons Estudi o Estudi Bàsic de Seguretat i Salut.
Criteri de mesura d'obra: Amortització en forma de lloguer mensual, segons condicions definides en el contracte subscrit amb l'empresa suministradora.

| Codi | Ut | Descripció | Rendiment | Preu | Import |
|---|---|---|---|---|---|
| mt50cas025a | U | Mes de lloguer de caseta prefabricada per a emmagatzematge en obra de productes químics, de 2,20x2,44x2,05 m (5,40 m²), composta per: estructura metàl·lica mitjançant perfils d'acer galvanitzat; tancament de xapa nervada i galvanitzada amb acabat de pintura prelacada; coberta de xapa galvanitzada ondulada reforçada amb perfil d'acer; portes de xapa galvanitzada de 1 mm amb pany; terra d'aglomerat hidròfug de 19 mm. (material) | 1.000 | 103.12 | 103.12 |
| % | % | Costos directes complementaris | 2 % | 103.12 | 2.06 |
|  |  | Costos directes |  |  | 105.18 |
