# Equip aigua-aigua, bomba de calor geotèrmica, per a producció d'A.C.S. i calefacció

- Propietat de l'arxiu: CYPE INGENIEROS, S.A.
- Format: FIEBDC-3/2002
- Divisa: EUR
- Costos indirectes: 3.00 %
- IVA: 21.00 %

## Z Rehabilitació energètica

### ZC Calefacció, climatització i A.C.S.

#### ZCV Unitats centralitzades de climatització

**ZCV202** U Equip aigua-aigua, bomba de calor geotèrmica, per a producció d'A.C.S. i calefacció.
Rehabilitació energètica d'edifici mitjançant la col·locació, en substitució d'equip existent, d'equip aigua-aigua, bomba de calor geotèrmica, per a producció d'A.C.S. i calefacció, format per bomba de calor, aigua-aigua, per a calefacció, per a gas refrigerant R-410A, alimentació trifàsica a 400 V, potència calorífica regulable entre 4 i 22,8 kW, COP 4,9, dimensions 1060x600x710 mm, potència sonora 46 dBA, pes 185 kg, amb compressor scroll amb tecnologia Inverter Copeland amb motor elèctric d'imants permanents, control Micro PC Carel, bombes de circulació Wilo de velocitat variable i alta eficiència (classe energètica A), vàlvula d'expansió electrònica Carel, bescanviadors de plaques Alfa Laval, vas d'expansió de 8 l, grup de seguretat i kit d'aïllament acústic integral, amb possibilitat de connectar en cascada fins a 3 unitats i amb possibilitat de gestionar fins a 4 grups d'impulsió, per a un circuit directe i tres circuits amb vàlvula mescladora, amb dues sondes d'immersió i sonda de temperatura exterior i interacumulador d'A.C.S. d'acer inoxidable AISI 316, de 750 litres de capacitat, classe d'eficiència energètica C. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42eco011aeb | U | Bomba de calor, aigua-aigua, per a calefacció, per a gas refrigerant R-410A, alimentació trifàsica a 400 V, potència calorífica regulable entre 4 i 22,8 kW, COP 4,9, dimensions 1060x600x710 mm, potència sonora 46 dBA, pes 185 kg, amb compressor scroll amb tecnologia Inverter Copeland amb motor elèctric d'imants permanents, control Micro PC Carel, bombes de circulació Wilo de velocitat variable i alta eficiència (classe energètica A), vàlvula d'expansió electrònica Carel, bescanviadors de plaques Alfa Laval, vas d'expansió de 8 l, grup de seguretat i kit d'aïllament acústic integral, amb possibilitat de connectar en cascada fins a 3 unitats i amb possibilitat de gestionar fins a 4 grups d'impulsió, per a un circuit directe i tres circuits amb vàlvula mescladora, amb dues sondes d'immersió i sonda de temperatura exterior. (material) | 1.000 | 10939.50 | 10939.50 |
| mt37www060f | U | Filtre retenidor de residus de llautó, amb tamís d'acer inoxidable amb perforacions de 0,5 mm de diàmetre, amb rosca de 1 1/4", per a una pressió màxima de treball de 16 bar i una temperatura màxima de 110°C. (material) | 2.000 | 18.67 | 37.34 |
| mt42www050 | U | Termòmetre bimetàl·lic, diàmetre d'esfera de 100 mm, amb presa vertical, amb beina de 1/2", escala de temperatura de 0 a 120°C. (material) | 1.000 | 54.70 | 54.70 |
| mt37www050e | U | Maneguet antivibració, de goma, amb rosca de 1 1/4", per a una pressió màxima de treball de 10 bar. (material) | 4.000 | 37.17 | 148.68 |
| mt37www050c | U | Maneguet antivibració, de goma, amb rosca de 1", per a una pressió màxima de treball de 10 bar. (material) | 2.000 | 24.69 | 49.38 |
| mt37sve010e | U | Vàlvula d'esfera de llautó niquelat per roscar de 1 1/4". (material) | 4.000 | 16.78 | 67.12 |
| mt37sve010d | U | Vàlvula d'esfera de llautó niquelat per roscar de 1". (material) | 4.000 | 12.15 | 48.60 |
| mt42eco100ej | U | Interacumulador d'A.C.S. d'acer inoxidable AISI 316, de 750 litres de capacitat, classe d'eficiència energètica C, de 930 mm de diàmetre exterior, 1808 mm d'altura total, 8 bar de pressió de treball, amb serpentí espiral corrugat flexible de 7,2 m² de superfície d'intercanvi, aïllament tèrmic d'escuma rígida de poliuretà injectat lliure de HCFC i acabat exterior amb revestiment de PVC semirígid. (material) | 1.000 | 5430.75 | 5430.75 |
| mo005 | h | Oficial 1ª instal·lador de climatització. (mà d'obra) | 0.653 | 29.34 | 19.16 |
| mo104 | h | Ajudant instal·lador de climatització. (mà d'obra) | 0.653 | 25.25 | 16.49 |
| % | % | Costos directes complementaris | 2 % | 16811.72 | 336.23 |
|  |  | Costos directes |  |  | 17147.95 |
