# Sistema ETICS Mapetherm Tile System "MAPEI SPAIN" d'aïllament tèrmic per l'exterior de façana existent. Revestiment amb peces de gres de porcellana. Col·locació en capa fina

- Propietat de l'arxiu: CYPE INGENIEROS, S.A.
- Format: FIEBDC-3/2002
- Divisa: EUR
- Costos indirectes: 3.00 %
- IVA: 21.00 %

## Z Rehabilitació energètica

### ZF Tancaments verticals: addició d'aïllament tèrmic

#### ZFF Sistemes ETICS d'aïllament exterior de façanes

**ZFF081** m² Sistema ETICS Mapetherm Tile System "MAPEI SPAIN" d'aïllament tèrmic per l'exterior de façana existent. Revestiment amb peces de gres de porcellana. Col·locació en capa fina.
Rehabilitació energètica de façana, mitjançant aïllament tèrmic per l'exterior, amb el sistema Mapetherm Tile System "MAPEI SPAIN", compost per: panell rígid de poliestirè extrudit, Mapetherm XPS "MAPEI SPAIN", de superfície rugosa i mecanitzat lateral recte, color blau, de 60 mm d'espessor, fixat al suport amb morter cimentós monocomponent de gra gruixut Mapetherm AR1 GG "MAPEI SPAIN", color gris; capa de regularització de morter cimentós bicomponent reforçat amb fibres Planitop HDM Maxi "MAPEI SPAIN", color gris, aplicat manualment, armat amb malla de fibra de vidre antiàlcalis, Mapegrid G 120 "MAPEI SPAIN", amb un contingut mínim de zirconi del 17%, de 12,7x12,7 mm de llum de malla i de 125 g/m² de massa superficial; fixació mecànica de la malla de fibra de vidre al suport amb tac d'expansió de niló, amb cargol d'acer zincat Mapetherm Fix STR U 2G "MAPEI SPAIN". Revestiment amb peces de gres porcellànic esmaltat, acabat polit, de 200x200x10 mm, gamma mitja, capacitat d'absorció d'aigua E<0,5%, grup BIa, segons UNE-EN 14411, acabat polit, de 200x200x10 mm, gamma mitja, capacitat d'absorció d'aigua E<0,5%, grup BIa, segons UNE-EN 14411. COL·LOCACIÓ: en capa fina i mitjançant doble encolat amb adhesiu cimentós millorat C2 FTE, segons UNE-EN 12004, d'enduriment ràpid, amb lliscament reduït i temps obert ampliat, Elastorapid "MAPEI SPAIN", color gris. REJUNTAT: amb morter de junts cimentós millorat, tipus CG2 W A, segons UNE-EN 13888, amb absorció d'aigua reduïda i resistència elevada a l'abrasió, Ultracolor Plus "MAPEI SPAIN", color Blanco, en junts de 3 mm d'espessor. Inclús creuetes de PVC, perfils d'arrencada Mapetherm Ba "MAPEI SPAIN", d'alumini, perfils de cantó Mapetherm Profil "MAPEI SPAIN", d'alumini, amb malla, segellador de junts monocomponent Mapeflex PU40 "MAPEI SPAIN" i cordó d'escuma de polietilè expandit de cel·les tancades Mapefoam "MAPEI SPAIN" per a segellat de junts, minves i ruptures.
Criteri de valoració econòmica: El preu inclou l'execució de les rematades en els trobaments amb paraments, revestiments o altres elements rebuts en la seva superfície, però no inclou la preparació de la superfície suport.
Inclou: Col·locació del perfil d'arrencada. Tall i preparació de l'aïllament. Col·locació de l'aïllament sobre el parament. Col·locació de la resta de perfils. Resolució dels punts singulars. Aplicació del morter base i col·locació de la malla de fibra de vidre en la capa de regularització. Col·locació de les fixacions sobre la malla de fibra de vidre. Replanteig dels nivells, de la disposició de peces i dels junts. Tall i encaixonat de les peces. Preparació i aplicació del material de col·locació. Formació de juntes de moviment. Col·locació de les peces. Rejuntat. Segellat de junts. Eliminació i neteja del material sobrant. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt28mam100c | m | Perfil d'arrencada, Mapetherm Ba "MAPEI SPAIN", d'alumini, de 60 mm d'amplada, amb goteró, per anivellació i suport dels panells aïllants dels sistemes d'aïllament tèrmic per l'exterior. (material) | 0.100 | 6.70 | 0.67 |
| mt28mam010b | kg | Morter cimentós monocomponent de gra gruixut tipus GP CSIV W2 T2, segons UNE-EN 998-1 Mapetherm AR1 GG "MAPEI SPAIN", color gris, amb propietats tixòtropes, de enduriment sense retracció i baixa viscositat, per a aplicar amb llana, per adherir els panells aïllants i com capa base, previ pastat amb aigua. (material) | 5.000 | 0.72 | 3.60 |
| mt16pxm010c | m² | Panell rígid de poliestirè extrudit, Mapetherm XPS "MAPEI SPAIN", de superfície rugosa i mecanitzat lateral recte, color blau, de 60 mm d'espessor, segons UNE-EN 13164, resistència tèrmica 1,88 m²K/W, conductivitat tèrmica 0,032 W/(mK), Euroclasse E de reacció al foc segons UNE-EN 13501-1. (material) | 1.050 | 22.53 | 23.66 |
| mt09rem060i | kg | Morter cimentós bicomponent reforçat amb fibres Planitop HDM Maxi "MAPEI SPAIN", color gris, compost de ciments d'alta resistència, àrids seleccionats, additius especials i polímers sintètics en dispersió aquosa, permeable al vapor d'aigua i d'alta resistència mecànica i alta ductilitat, per a aplicar amb plana o paleta, com capa base, previ pastat amb aigua, classe R2 segons UNE-EN 1504-3. (material) | 12.950 | 2.33 | 30.17 |
| mt28mam130a | m | Perfil de cantonada, Mapetherm Profil "MAPEI SPAIN", d'alumini, amb malla de fibra de vidre antiàlcalis incorporada a cada costat del perfil, per a reforç de cantells. (material) | 0.100 | 2.18 | 0.22 |
| mt09rem070g | m² | Malla de fibra de vidre antiàlcalis, Mapegrid G 120 "MAPEI SPAIN", amb un contingut mínim de zirconi del 17%, de 12,7x12,7 mm de llum de malla, de 125 g/m² de massa superficial i de 0,45x25 m, per armar morters. (material) | 1.100 | 21.81 | 23.99 |
| mt16pem030a | U | Tac d'expansió de niló, Mapetherm Fix STR U 2G "MAPEI SPAIN", de 8 mm de diàmetre i 155 mm de longitud, amb cargol d'acer zincat i volandera de plàstic per evitar el pont tèrmic puntual en la fixació de l'aïllament, per fixació de panells aïllants. (material) | 5.000 | 1.02 | 5.10 |
| mt09mcm010c | kg | Adhesiu cimentós millorat C2 FTE, segons UNE-EN 12004, d'enduriment ràpid, amb lliscament reduït i temps obert ampliat, Elastorapid "MAPEI SPAIN", color gris, de dos components, a base de ciments especials, sorra silícia seleccionada i additius de làtex, amb propietats tixòtropes, de enduriment sense retracció i de baixa viscositat. (material) | 5.500 | 1.88 | 10.34 |
| mt19abp100ecba | m² | Peces de gres porcellànic esmaltat, acabat polit, de 200x200x10 mm, gamma mitja, capacitat d'absorció d'aigua E<0,5%, grup BIa, segons UNE-EN 14411. (material) | 1.050 | 16.54 | 17.37 |
| mt09mcm020aa | kg | Morter de junts cimentós millorat, tipus CG2 W A, segons UNE-EN 13888, amb absorció d'aigua reduïda i resistència elevada a l'abrasió, Ultracolor Plus "MAPEI SPAIN", color Blanco, a base de ciments especials, àrids de granulometria seleccionada, polímers especials, additius hidròfobs, molècules orgàniques i pigments, hidrorepel·lent, amb efecte antifloridura i prevenció d'eflorescències, i amb alta resistència a agents atmosfèrics i als raigs UV, per a rejuntat de tot tipus de peces ceràmiques, pedres naturals, terratzo i mosaic de vidre, per junts de 2 a 20 mm. (material) | 0.480 | 2.47 | 1.19 |
| mt18acc100a | U | Kit de creuetes de PVC per garantir un gruix dels junts entre peces d'entre 1 i 20 mm, en revestiments i paviments ceràmics. (material) | 0.350 | 2.40 | 0.84 |
| mt28mam140d | m | Cordó de polietilè expandit de cel·les tancades Mapefoam "MAPEI SPAIN", de secció circular, de 20 mm de diàmetre, per al replè de fons de junt. (material) | 0.100 | 0.60 | 0.06 |
| mt28mam150c | U | Cartutx de segellador de junts, a base de poliuretà, monocomponent Mapeflex PU40 "MAPEI SPAIN", elàstic i amb propietats tixòtropes, de 300 cm³. (material) | 0.032 | 7.25 | 0.23 |
| mo054 | h | Oficial 1ª muntador d'aïllaments. (mà d'obra) | 0.131 | 29.34 | 3.84 |
| mo101 | h | Ajudant muntador d'aïllaments. (mà d'obra) | 0.131 | 25.28 | 3.31 |
| mo024 | h | Oficial 1ª enrajolador. (mà d'obra) | 1.834 | 28.42 | 52.12 |
| mo062 | h | Ajudant enrajolador. (mà d'obra) | 1.310 | 25.28 | 33.12 |
| % | % | Costos directes complementaris | 2 % | 209.83 | 4.20 |
|  |  | Costos directes |  |  | 214.03 |
