# Sistema "URSA IBÉRICA AISLANTES" d'aïllament termoacústic i extradossat autoportant interior

- Propietat de l'arxiu: CYPE INGENIEROS, S.A.
- Format: FIEBDC-3/2002
- Divisa: EUR
- Costos indirectes: 3.00 %
- IVA: 21.00 %

## Z Rehabilitació energètica

### ZF Tancaments verticals: addició d'aïllament tèrmic

#### ZFT Sistemes d'aïllament interior mitjançant extradossat

**ZFT031** m² Sistema "URSA IBÉRICA AISLANTES" d'aïllament termoacústic i extradossat autoportant interior.
Rehabilitació energètica de façanes i particions mitjançant el sistema "URSA IBÉRICA AISLANTES" d'aïllament termoacústic i extradossat autoportant, col·locat en particions interiors i per l'interior de tancaments verticals, format per l'extradossat, compost per: placa de guix laminat A / UNE-EN 520 - 1200 / longitud / 15 / amb les vores longitudinals afinades, cargolada directament a una estructura autoportant d'acer galvanitzat formada per perfils horitzontals de 30x30 mm, sòlidament fixats al terra i al sostre i mestres verticals de 60x27 mm i 0,6 mm de gruix, amb una modulació de 600 mm, fixades alparament; aïllament de panell de llana mineral, Ursa Terra T18R "URSA IBÉRICA AISLANTES", no revestit, subministrat en rotllos de 13,5 m de longitud, de 45 mm d'espessor, resistència tèrmica 1,3 m²K/W, conductivitat tèrmica 0,035 W/(mK), col·locat entre els muntants de l'estructura portant, col·locat en l'espai entre el parament i les mestres; i dues mans de pintura plàstica, color blanc, acabat mat, textura llisa, (rendiment: 0,1 l/m² cada mà); prèvia aplicació d'una mà d'emprimació a base de copolímers acrílics en suspensió aquosa. Inclús fixacions, pasta i cinta per al tractament de junts i accessoris de muntatge.
Criteri de valoració econòmica: El preu inclou la resolució de trobades i punts singulars i les ajudes de paleta per a instal·lacions.
Inclou: Replanteig i marcat. Anivellació i neteja de la base. Col·locació de la banda acústica. Col·locació d'elements horitzontals sòlidament fixats al terra i al sostre. Col·locació de les mestres, travant-les amb ancoratges directes. Tall i preparació de l'aïllament a col·locar. Col·locació de l'aïllament en l'espai entre el parament i les mestres. Presentació i posterior col·locació de les plaques sobre les mestres previ replanteig dels buits per a pas d'instal·lacions i mecanismes. Rebut de cèrcols, instal·lacions i mecanismes. Tractament de junts. Neteja de la superfície a pintar. Aplicació de la mà de fons. Aplicació de dues mans d'acabat.
Criteri d'amidament de projecte: Superfície mesurada segons documentació gràfica de Projecte.
Criteri de mesura d'obra: Es mesurarà la superfície realment executada segons especificacions de Projecte.

| Codi | Ut | Descripció | Rendiment | Preu | Import |
|---|---|---|---|---|---|
| mt12psg041a | m | Banda autoadhesiva desolidaritzant d'escuma de poliuretà de cel·les tancades, de 3,2 mm d'espessor i 30 mm d'amplada, resistència tèrmica 0,10 m²K/W, conductivitat tèrmica 0,032 W/(mK). (material) | 0.800 | 0.14 | 0.11 |
| mt12pek020fa | U | Ancoratge directe de 125 mm, per a mestra 60/27. (material) | 0.700 | 0.40 | 0.28 |
| mt12psg220 | U | Fixació composta per tac i cargol 5x27. (material) | 1.600 | 0.06 | 0.10 |
| mt16lvp050ca | m² | Panell de llana mineral, Ursa Terra T18R "URSA IBÉRICA AISLANTES", no revestit, subministrat en rotllos de 13,5 m de longitud, de 45 mm d'espessor, resistència tèrmica 1,3 m²K/W, conductivitat tèrmica 0,035 W/(mK), segons UNE-EN 13162, Euroclasse A1 de reacció al foc segons UNE-EN 13501-1 i factor de resistència a la difusió del vapor d'aigua 1, amb codi de designació MW-EN 13162-T3-MU1-WS-AFr5-AW0,80. (material) | 1.050 | 5.92 | 6.22 |
| mt16aaa030 | m | Cinta autoadhesiva per closa de juntes. (material) | 0.440 | 0.30 | 0.13 |
| mt12psg050c | m | Mestra 60/27 de xapa d'acer galvanitzat, de 60 mm d'amplada, segons UNE-EN 14195. (material) | 1.750 | 0.84 | 1.47 |
| mt12psg160a | m | Perfil en U, d'acer galvanitzat, de 30 mm. (material) | 1.220 | 0.86 | 1.05 |
| mt12psg081a | U | Cargol autoperforant 3,5x9,5 mm. (material) | 1.400 | 0.01 | 0.01 |
| mt12psg010b | m² | Placa de guix laminat A / UNE-EN 520 - 1200 / longitud / 15 / amb les vores longitudinals afinades. (material) | 1.050 | 4.77 | 5.01 |
| mt12psg081c | U | Cargol autoperforant 3,5x25 mm. (material) | 14.000 | 0.01 | 0.14 |
| mt12psg030a | kg | Pasta de segellament, segons UNE-EN 13963. (material) | 0.300 | 0.90 | 0.27 |
| mt12psg040a | m | Cinta microperforada de paper, segons UNE-EN 13963. (material) | 1.600 | 0.04 | 0.06 |
| mt27pfp010b | l | Emprimació, a base de copolímers acrílics en suspensió aquosa, per afavorir la cohesió de suports poc consistents i l'adherència de pintures. (material) | 0.125 | 4.27 | 0.53 |
| mt27pir010a | l | Pintura plàstica ecològica per a interior, a base de copolímers acrílics en dispersió aquosa, diòxid de titani i pigments estenedors seleccionats, color blanc, acabat mat, textura llisa, de gran resistència al frec humit, permeable al vapor d'aigua, transpirable i resistent als raigs UV, per a aplicar amb brotxa, corró o pistola. (material) | 0.200 | 4.44 | 0.89 |
| op00fre010 |  | Fresadora. | 1.000 | 0.00 | 0.00 |
| op00ato010 |  | Tornavís. | 1.000 | 0.00 | 0.00 |
| mo054 | h | Oficial 1ª muntador d'aïllaments. (mà d'obra) | 0.141 | 29.34 | 4.14 |
| mo101 | h | Ajudant muntador d'aïllaments. (mà d'obra) | 0.082 | 25.28 | 2.07 |
| mo053 | h | Oficial 1ª muntador de prefabricats interiors. (mà d'obra) | 0.422 | 29.34 | 12.38 |
| mo100 | h | Ajudant muntador de prefabricats interiors. (mà d'obra) | 0.246 | 25.28 | 6.22 |
| mo038 | h | Oficial 1ª pintor. (mà d'obra) | 0.203 | 28.42 | 5.77 |
| mo076 | h | Ajudant pintor. (mà d'obra) | 0.024 | 25.28 | 0.61 |
| % | % | Costos directes complementaris | 2 % | 47.46 | 0.95 |
|  |  | Costos directes |  |  | 48.41 |
