# Rehabilitació energètica de coberta inclinada sobre espai no habitable, amb aïllament tèrmic per l'interior. Sistema "ROCKWOOL"

- Propietat de l'arxiu: CYPE INGENIEROS, S.A.
- Format: FIEBDC-3/2002
- Divisa: EUR
- Costos indirectes: 3.00 %
- IVA: 21.00 %

## Z Rehabilitació energètica

### ZH Tancaments horitzontals: addició d'aïllament tèrmic

#### ZHB Sistemes d'aïllament per l'interior de coberta inclinada, sobre espai no habitable

**ZHB010** m² Rehabilitació energètica de coberta inclinada sobre espai no habitable, amb aïllament tèrmic per l'interior. Sistema "ROCKWOOL".
Rehabilitació energètica de coberta inclinada sobre espai no habitable, amb aïllament tèrmic per l'interior. Sistema "ROCKWOOL" format per: feltre aïllant de llana de roca volcànica, Roulrock Kraft "ROCKWOOL", segons UNE-EN 13162, revestit per una de les seves cares amb un complex de paper kraft amb polietilè que actua com a barrera de vapor, de 140 mm d'espessor, resistència tèrmica 3,3 m²K/W, conductivitat tèrmica 0,042 W/(mK). Inclús cinta autoadhesiva per a segellat de junts.
Inclou: Neteja del supradós del sostre. Tall, ajustament i fixació de l'aïllament.
Criteri d'amidament de projecte: Superfície mesurada segons documentació gràfica de Projecte.
Criteri de mesura d'obra: Es mesurarà la superfície realment executada segons especificacions de Projecte.

| Codi | Ut | Descripció | Rendiment | Preu | Import |
|---|---|---|---|---|---|
| mt16lrw010c | m² | Feltre aïllant de llana de roca volcànica, Roulrock Kraft "ROCKWOOL", segons UNE-EN 13162, revestit per una de les seves cares amb un complex de paper kraft amb polietilè que actua com a barrera de vapor, de 140 mm d'espessor, resistència tèrmica 3,3 m²K/W, conductivitat tèrmica 0,042 W/(mK), Euroclasse F de reacció al foc segons UNE-EN 13501-1, densitat 23 kg/m³, capacitat d'absorció d'aigua a curt termini <=1 kg/m², calor específic 840 J/kgK i factor de resistència a la difusió del vapor d'aigua 1,3. (material) | 1.100 | 14.85 | 16.34 |
| mt16aaa030 | m | Cinta autoadhesiva per closa de juntes. (material) | 1.000 | 0.30 | 0.30 |
| mo054 | h | Oficial 1ª muntador d'aïllaments. (mà d'obra) | 0.098 | 29.34 | 2.88 |
| mo101 | h | Ajudant muntador d'aïllaments. (mà d'obra) | 0.098 | 25.28 | 2.48 |
| % | % | Costos directes complementaris | 2 % | 22.00 | 0.44 |
|  |  | Costos directes |  |  | 22.44 |
