# Substitució de lluminària per lluminària amb llum LED

- Propietat de l'arxiu: CYPE INGENIEROS, S.A.
- Format: FIEBDC-3/2002
- Divisa: EUR
- Costos indirectes: 3.00 %
- IVA: 21.00 %

## Z Rehabilitació energètica

### ZI Il·luminació

#### ZIB Aparells d'il·luminació

**ZIB010** U Substitució de lluminària per lluminària amb llum LED.
Rehabilitació energètica en el sistema d'enllumenat del edifici mitjançant la substitució de lluminària existent encastada per lluminària circular fixa de sostre tipus Downlight, no regulable, encastada. Inclús desmuntatge de la lluminària existent amb mitjans manuals, neteja de restes, retirada i càrrega manual sobre camió o contenidor.
Inclou: Desmuntatge dels elements amb mitjans manuals. Retirada i apilament del material desmuntat. Neteja de les restes de l'obra. Càrrega del material desmuntat i restes d'obra sobre camió o contenidor. Replanteig. Muntatge, fixació i nivellació. Connexionat. Col·locació de làmpades i accessoris. Comprovació del seu correcte funcionament.
Criteri d'amidament de projecte: Nombre d'unitats previstes, segons documentació gràfica de Projecte.
Criteri de mesura d'obra: Es mesurarà el nombre d'unitats realment executades segons especificacions de Projecte.

| Codi | Ut | Descripció | Rendiment | Preu | Import |
|---|---|---|---|---|---|
| mt34lle050a | U | Lluminària circular fixa de sostre tipus Downlight, no regulable, de 18 W, alimentació a 220/240 V i 50-60 Hz, de 125 mm de diàmetre d'encastament i 110 mm d'altura, amb llum LED no reemplaçable, temperatura de color 3000 K, òptica formada per reflector recobert amb alumini vaporitzat, acabat molt brillant, d'alt rendiment, feix de llum extensiu 66°, cercle embellidor de plàstic, acabat termoesmaltat, de color blanc, índex d'enlluernament unificat menor de 19, índex de reproducció cromàtica major de 80, flux lluminós 882 lúmens, grau de protecció IP40, amb fleixos de fixació, per a encastar. (material) | 1.000 | 152.68 | 152.68 |
| mo003 | h | Oficial 1ª electricista. (mà d'obra) | 0.629 | 29.34 | 18.45 |
| mo102 | h | Ajudant electricista. (mà d'obra) | 0.629 | 25.25 | 15.88 |
| % | % | Costos directes complementaris | 2 % | 187.01 | 3.74 |
|  |  | Costos directes |  |  | 190.75 |
