# Cala en revestiment de parament

- Propietat de l'arxiu: CYPE Ingenieros S.A.
- Format: FIEBDC-3/2016
- Programa: Generador de preus de la construcció. CYPE Ingenieros, S.A.
- Data: 17/06/2024
- Divisa: EUR
- Costos indirectes: 3 %
- IVA: 21 %

## 0 Actuacions prèvies

### 0B Treballs de camp, assajos i informes

#### 0BC Cales d'inspecció

**0BC070** U Cala en revestiment de parament.
Execució de cala de fins a 500 cm² de superfície en revestiment de guix en parament, per a inspecció de les diferents capes i del material base, realitzat amb mitjans manuals. També tancament de la cala amb reposició dels materials demolits, neteja, recollida de runes i càrrega manual a contenidor.
Inclou: Execució de la cala. Tancament de la cala. Retirada i arreplegat de enderrocs. Càrrega d'enderrocs sobre contenidor.
Criteri d'amidament de projecte: Nombre d'unitats previstes, segons documentació gràfica de Projecte.
Criteri de mesura d'obra: Es mesurarà el nombre d'unitats realment executades segons especificacions de Projecte.

| Codi | Ut | Descripció | Rendiment | Preu | Import |
|---|---|---|---|---|---|
| mt51rev010a | m² | Demolició del revestiment o recobriment amb mitjans manuals, inclòs reposició dels materials demolits. (material) | 0.05 | 9 | 0.450 |
| mo113 | h | Peó ordinari construcció. (mà d'obra) | 1.112 | 23.81 | 26.477 |
| % | % | Costos directes complementaris | 2 % | 26.927 | 0.539 |
|  |  | Costos directes |  |  | 27.466 |

Residus:
- demolició: ruo170802 Materials de construcció a partir de guix diferents dels especificats en el codi 17 08 01. (component de residu); rendiment 0.863 kg; Codi LER 17 08 02; Massa de l'element 1 kg; Volum 0.001 m3
