# Cala en mur de formigó armat

- Propietat de l'arxiu: CYPE Ingenieros S.A.
- Format: FIEBDC-3/2016
- Programa: Generador de preus de la construcció. CYPE Ingenieros, S.A.
- Data: 17/06/2024
- Divisa: EUR
- Costos indirectes: 3 %
- IVA: 21 %

## 0 Actuacions prèvies

### 0B Treballs de camp, assajos i informes

#### 0BC Cales d'inspecció

**0BC040** U Cala en mur de formigó armat.
Execució de cala de 30x30 cm i 5 cm de profunditat, per a inspecció de l'armat de mur de formigó armat, amb demolició prèvia del revestiment o recobriment de qualsevol tipus que pogués haver-hi fins arribar a l'element resistent i deixar al descobert l'armadura; realitzada mitjançant picat manual i martell pneumàtic. També neteja, apilament, retirada i càrrega manual de runes sobre contenidor.
Inclou: Execució de la cala. Retirada i arreplegat de enderrocs. Càrrega d'enderrocs sobre contenidor.
Criteri d'amidament de projecte: Nombre d'unitats previstes, segons documentació gràfica de Projecte.
Criteri de mesura d'obra: Es mesurarà el nombre d'unitats realment executades segons especificacions de Projecte.

| Codi | Ut | Descripció | Rendiment | Preu | Import |
|---|---|---|---|---|---|
| mt51rev010b | m² | Demolició del revestiment o recobriment amb mitjans manuals. (material) | 0.36 | 4.58 | 1.649 |
| mq05mai030 | h | Martell pneumàtic. (maquinària) | 0.447 | 4.57 | 2.043 |
| mq05pdm110 | h | Compressor portàtil dièsel mitja pressió 10 m³/min. (maquinària) | 0.447 | 7.75 | 3.464 |
| mo113 | h | Peó ordinari construcció. (mà d'obra) | 1.523 | 23.81 | 36.263 |
| % | % | Costos directes complementaris | 2 % | 43.419 | 0.868 |
|  |  | Costos directes |  |  | 44.287 |

Residus:
- demolició: ruo170101 Formigó (formigons, morters i prefabricats). (component de residu); rendiment 12.402 kg; Codi LER 17 01 01; Massa de l'element 1 kg; Volum 0.000667 m3
- demolició: ruo170103 Teules i materials ceràmics. (component de residu); rendiment 0.994 kg; Codi LER 17 01 03; Massa de l'element 1 kg; Volum 0.0008 m3
- demolició: ruo170802 Materials de construcció a partir de guix diferents dels especificats en el codi 17 08 01. (component de residu); rendiment 3.105 kg; Codi LER 17 08 02; Massa de l'element 1 kg; Volum 0.001 m3
