# Protecció d'elements de façana

- Propietat de l'arxiu: CYPE Ingenieros S.A.
- Format: FIEBDC-3/2016
- Programa: Generador de preus de la construcció. CYPE Ingenieros, S.A.
- Data: 30/07/2024
- Divisa: EUR
- Costos indirectes: 3 %
- IVA: 21 %

## 0 Actuacions prèvies

### 0C Proteccions provisionals

#### 0CF Façanes

**0CF020** U Protecció d'elements de façana.
Protecció mitjançant lones, làmines de polietilè i taulers de fusta, de buits, fusteries, persianes, calaixos de persianes i tots aquells elements situats a la façana, que es poguessin veure afectats mentre durin dels treballs de rehabilitació o reforma. Inclús posterior retirada de les proteccions, neteja, aplec, recollida i càrrega manual sobre camió o contenidor.
Inclou: Col·locació de la protecció. Retirada de la protecció i càrrega sobre contenidor.
Criteri d'amidament de projecte: Nombre d'unitats previstes, segons documentació gràfica de Projecte.
Criteri de mesura d'obra: Es mesurarà el nombre d'unitats realment executades segons especificacions de Projecte.

| Codi | Ut | Descripció | Rendiment | Preu | Import |
|---|---|---|---|---|---|
| mt32war020 | m² | Làmina de polietilè transparent, de 0,2 mm d'espessor. (material) | 200 | 0.17 | 34.000 |
| mt32war030 | m | Cinta plàstica autoadhesiva. (material) | 200 | 0.04 | 8.000 |
| mt08eft010a | m² | Tauler aglomerat hidròfug, de 19 mm d'espessor. (material) | 40 | 11.5 | 460.000 |
| mt32war060 | m² | Lona impermeable de protecció, de polietilè, amb malla de reforç i corda perimetral de poliamida per a l'ajustament de la lona. (material) | 200 | 4.4 | 880.000 |
| mo113 | h | Peó ordinari construcció. (mà d'obra) | 26.434 | 23.81 | 629.394 |
| % | % | Costos directes complementaris | 2 % | 2011.394 | 40.228 |
|  |  | Costos directes |  |  | 2051.622 |

Residus:
- col·locació: mt32war020 Làmina de polietilè transparent, de 0,2 mm d'espessor; factor de residu 0.06
- col·locació: mt08eft010a Tauler aglomerat hidròfug, de 19 mm d'espessor; factor de residu 1
- col·locació: mt32war060; factor de residu 0.07
- demolició: ruo170201 Fusta. (component de residu); rendiment 104.5 kg; Codi LER 17 02 01; Massa de l'element 1 kg; Volum 0.000909 m3
- demolició: ruo170203 Plàstic. (component de residu); rendiment 97 kg; Codi LER 17 02 03; Massa de l'element 1 kg; Volum 0.001667 m3

## Recursos

**mt32war020** m² Làmina de polietilè transparent, de 0,2 mm d'espessor
Dades tècniques: Cost energètic 27.540 MJ; Emissió de CO2 1.010 kg; Codi LER 17 06 04; Massa de l'element 0.184 kg; Volum 0.000307 m3
Residus:
- embalatge: re170203 Plàstic. (component de residu); rendiment 0.024 kg; Codi LER 17 02 03; Massa de l'element 1 kg; Volum 0.001667 m3

**mt08eft010a** m² Tauler aglomerat hidròfug, de 19 mm d'espessor
Dades tècniques: Cost energètic 428.419 MJ; Emissió de CO2 5.464 kg; Codi LER 17 02 01; Massa de l'element 13.01 kg; Volum 0.011827 m3

**mt32war060** m² Lona impermeable de protecció
Dades tècniques: Cost energètic 33.908 MJ; Emissió de CO2 1.684 kg; Codi LER 17 02 03; Massa de l'element 0.3 kg; Volum 0.0005 m3
Residus:
- embalatge: re170203 Plàstic; rendiment 0.05 kg
