# Protecció provisional de la coberta davant la pluja

- Propietat de l'arxiu: CYPE Ingenieros S.A.
- Format: FIEBDC-3/2016
- Programa: Generador de preus de la construcció. CYPE Ingenieros, S.A.
- Data: 30/07/2024
- Divisa: EUR
- Costos indirectes: 3 %
- IVA: 21 %

## 0 Actuacions prèvies

### 0C Proteccions provisionals

#### 0CQ Cobertes

**0CQ010** m² Protecció provisional de la coberta davant la pluja.
Subministrament i col·locació de taulons i lona impermeable, per a protegir provisionalment la coberta de l'edifici davant la pluja. Inclús fixació de la lona amb corda de poliamida, vigilància i manteniment de la protecció mentre durin els treballs, posterior retirada, recollida i càrrega manual sobre camió o contenidor.
Inclou: Col·locació de la protecció. Retirada de la protecció i càrrega sobre contenidor.
Criteri d'amidament de projecte: Superfície mesurada segons documentació gràfica de Projecte.
Criteri de mesura d'obra: Es mesurarà la superfície realment executada segons especificacions de Projecte.

| Codi | Ut | Descripció | Rendiment | Preu | Import |
|---|---|---|---|---|---|
| mt50spa052b | m | Tauló de fusta de pi, de 20x7,2 cm. (material) | 0.045 | 6.32 | 0.284 |
| mt32war060 | m² | Lona impermeable de protecció, de polietilè, amb malla de reforç i corda perimetral de poliamida per a l'ajustament de la lona. (material) | 0.23 | 4.4 | 1.012 |
| mo113 | h | Peó ordinari construcció. (mà d'obra) | 0.657 | 23.81 | 15.643 |
| % | % | Costos directes complementaris | 2 % | 16.939 | 0.339 |
|  |  | Costos directes |  |  | 17.278 |

Residus:
- col·locació: mt50spa052b Tauló de fusta de pi, de 20x7,2 cm; factor de residu 1
- col·locació: mt32war060; factor de residu 0.07
- demolició: ruo170201 Fusta. (component de residu); rendiment 0.523 kg; Codi LER 17 02 01; Massa de l'element 1 kg; Volum 0.000909 m3
- demolició: ruo170203 Plàstic. (component de residu); rendiment 0.345 kg; Codi LER 17 02 03; Massa de l'element 1 kg; Volum 0.001667 m3

## Recursos

**mt50spa052b** m Tauló de fusta de pi, de 20x7,2 cm
Dades tècniques: Cost energètic 1124.755 MJ; Emissió de CO2 -15.401 kg; Codi LER 17 02 01; Massa de l'element 8.28 kg; Volum 0.007527 m3

**mt32war060** m² Lona impermeable de protecció
Dades tècniques: Cost energètic 33.908 MJ; Emissió de CO2 1.684 kg; Codi LER 17 02 03; Massa de l'element 0.3 kg; Volum 0.0005 m3
Residus:
- embalatge: re170203 Plàstic. (component de residu); rendiment 0.05 kg; Codi LER 17 02 03; Massa de l'element 1 kg; Volum 0.001667 m3
