# Assaigs a murs de formigó

- Propietat de l'arxiu: CYPE Ingenieros S.A.
- Format: FIEBDC-3/2016
- Programa: Generador de preus de la construcció. CYPE Ingenieros, S.A.
- Data: 17/06/2024
- Divisa: EUR
- Costos indirectes: 3 %
- IVA: 21 %

## 0 Actuacions prèvies

### 0E Pressa de mostres i assaigs per a estudi de patologies

#### 0ED Assajos i inspeccions d'elements estructurals

**0ED040** U Assaigs a murs de formigó.
Assaig per a la determinació de l'armat en mur de formigó armat mitjançant l'ús de patxòmetre, obtenint el nombre de barres i la disposició d'aquestes en un àrea aproximada de 1,0x1,0 m, sense incloure cala ni reposició de revestiments o recobriments.
Inclou: Realització de l'assaig.
Criteri d'amidament de projecte: Nombre d'unitats previstes, segons documentació gràfica de Projecte.
Criteri de mesura d'obra: Es mesurarà el nombre d'unitats realment executades segons especificacions de Projecte.

| Codi | Ut | Descripció | Rendiment | Preu | Import |
|---|---|---|---|---|---|
| mt49hpa040 | U | Assaig per determinar l'armat en un mur de formigó armat, mitjançant l'ús de patxòmetre, obtenint el nombre de barres i la disposició d'aquestes en un àrea aproximada de 1,0x1,0 m, sense incloure cala ni reposició de revestiments o recobriments. (material) | 1 | 48.38 | 48.380 |
| % | % | Costos directes complementaris | 2 % | 48.380 | 0.968 |
|  |  | Costos directes |  |  | 49.348 |
