# Registre arqueològic

- Propietat de l'arxiu: CYPE Ingenieros S.A.
- Format: FIEBDC-3/2016
- Programa: Generador de preus de la construcció. CYPE Ingenieros, S.A.
- Data: 30/07/2024
- Divisa: EUR
- Costos indirectes: 3 %
- IVA: 21 %

## 0 Actuacions prèvies

### 0G Treballs arqueològics

#### 0GD Documentació de la intervenció arqueològica

**0GD060** U Registre arqueològic.
Registre arqueològic bàsic, realitzat per arqueòleg, amb codi de fases i tipus d'unitats estratigràfiques, utilitzat en jaciment arqueològic. Inclús fitxes de registre d'unitats estratigràfiques, fitxes d'inventari d'elements arquitectònics, etc.
Inclou: Inspecció visual i toma de dades. Redacció de l'informe tècnic.
Criteri d'amidament de projecte: Nombre d'unitats previstes, segons documentació gràfica de Projecte.
Criteri de mesura d'obra: Es mesurarà el nombre d'unitats realment executades segons especificacions de Projecte.

| Codi | Ut | Descripció | Rendiment | Preu | Import |
|---|---|---|---|---|---|
| mo000 | h | arqueòleg. (mà d'obra) | 32.369 | 35.46 | 1147.805 |
| % | % | Costos directes complementaris | 2 % | 1147.805 | 22.956 |
|  |  | Costos directes |  |  | 1170.761 |
