# Embalatge de mobiliari

- Propietat de l'arxiu: CYPE Ingenieros S.A.
- Format: FIEBDC-3/2016
- Programa: Generador de preus de la construcció. CYPE Ingenieros, S.A.
- Data: 30/07/2024
- Divisa: EUR
- Costos indirectes: 3 %
- IVA: 21 %

## 0 Actuacions prèvies

### 0M Equipament

#### 0ME Embalatge

**0ME011** m³ Embalatge de mobiliari.
Subministrament i col·locació de làmines de polietilè transparent, film alveolar i caixes de cartró, per a embalatge de mobiliari (aproximadament 2 u/m³), per a transport fins al lloc d'emmagatzematge. Inclús grànuls de poliestirè expandit per a les caixes, cinta autoadhesiva, i recollida i càrrega de restes sobre camió o contenidor.
Inclou: Embalatge del mobiliari. Neteja i retirada de restes a contenidor.
Criteri d'amidament de projecte: Volum mesurat segons documentació gràfica de Projecte.
Criteri de mesura d'obra: Es mesurarà el volum realment executat segons especificacions de Projecte.

| Codi | Ut | Descripció | Rendiment | Preu | Import |
|---|---|---|---|---|---|
| mt32war020 | m² | Làmina de polietilè transparent, de 0,2 mm d'espessor. (material) | 2.117 | 0.17 | 0.360 |
| mt32war050 | m² | Film alveolar per a embalar. (material) | 2.117 | 0.59 | 1.249 |
| mt32war030 | m | Cinta plàstica autoadhesiva. (material) | 2.419 | 0.04 | 0.097 |
| mt32war040 | m² | Cartó arrissat per a embalatge. (material) | 1.05 | 0.33 | 0.347 |
| mt32war070 | kg | Grànuls de poliestirè expandit, de 10 kg/m³ de densitat, de granulometria compresa entre 2 i 3 mm, per a protecció i embalatge. (material) | 0.105 | 6.27 | 0.658 |
| mo113 | h | Peó ordinari construcció. (mà d'obra) | 0.74 | 23.81 | 17.619 |
| % | % | Costos directes complementaris | 2 % | 20.330 | 0.407 |
|  |  | Costos directes |  |  | 20.737 |

Residus:
- col·locació: mt32war020 Làmina de polietilè transparent, de 0,2 mm d'espessor; factor de residu 0.06
- col·locació: mt32war050 Film alveolar per a embalar; factor de residu 0.07
- col·locació: mt32war040 Cartó arrissat per a embalatge; factor de residu 0.022
- col·locació: mt32war070; factor de residu 0.024

## Recursos

**mt32war020** m² Làmina de polietilè transparent, de 0,2 mm d'espessor
Dades tècniques: Cost energètic 27.540 MJ; Emissió de CO2 1.010 kg; Codi LER 17 06 04; Massa de l'element 0.184 kg; Volum 0.000307 m3
Residus:
- embalatge: re170203 Plàstic. (component de residu); rendiment 0.024 kg; Codi LER 17 02 03; Massa de l'element 1 kg; Volum 0.001667 m3

**mt32war050** m² Film alveolar per a embalar
Dades tècniques: Cost energètic 9.688 MJ; Emissió de CO2 0.481 kg; Codi LER 17 02 03; Massa de l'element 0.05 kg; Volum 0.000083 m3
Residus:
- embalatge: re170203 Plàstic; rendiment 0.05 kg

**mt32war040** m² Cartó arrissat per a embalatge
Dades tècniques: Cost energètic 0.243 MJ; Emissió de CO2 0.383 kg; Codi LER 15 01 01; Massa de l'element 0.45 kg; Volum 0.0006 m3

**mt32war070** kg Grànuls de poliestirè expandit
Dades tècniques: Cost energètic 91.880 MJ; Emissió de CO2 3.140 kg; Codi LER 17 06 04; Massa de l'element 1 kg; Volum 0.001667 m3
